# Mülhein, Klopstockstr.12-16 u. Uhlandstr.66
Angebotsaufforderung (GAEB DA XML 3.2, DA83)
Projekt: 000317
Währung: EUR
Erstellt mit: GXML Toolbox V3.3 R20230829, iTWO_64 V24.0.454, 28.11.2025

## 01-232 WDVS,Gerüste,Balkonsanier., Klopstockstr.12-16/Uhlandstr. 66
Datum: 28.11.2025

*Hinweis: BAUVORHABEN*
BAUVORHABEN:Mülheim, Klopstockstr.12,14,16
  Uhlandstr. 66

GEWERK:  WÄRMEDÄMM-PUTZFASSADE
  -Dünnschicht-

Angaben zum Bauwerk

Baustelleneinrichtung erfolgt für alle beauftragten Objekte
Die Gebäude sind 3-geschossig und bestehen aus:

- Kellergeschoß
- Erdgeschoß
- 1. Obergeschoß
- 2. Obergeschoß
- Dachgeschoß
(Satteldach mit Abwalmungen)

*Hinweis: A) ALLGEMEINE VORBEMERKUNGEN*
Katalog-Nr. Stamm_MLV_NB/3221/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3304/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) Technische Vorbemerkungen*
C) Besondere technische Vorschriften

Insbesondere möchten wir auf die folgenden DIN und Verordnungen hinweisen

DIN 18451 Gerüstarbeiten

DIN 4420 Teil 1: Schutzgerüste (Fanggerüste, -Dachfanggerüst, -Schutzdächer)

DIN 4420 Teil 3: Stahlrohrkupplungsgerüst (-Auslegergerüst, -Konsolengerüst, -Hängegerüst)

DIN EN 12810 Fassadengerüst aus vorgefertigten Bauteilen

DIN EN 12811 Arbeitsgerüst (temporäre Konstruktion für Bauwerke)

Betriebssicherheitsverordnung BetrSichV, mit den zugehörigen technischen Regeln "TRBS"

Berufsgenossenschaftliche Information: BGI 663

DIN EN1263-1 Schutznetze (Auffangnetze); Teil 1: Sicherheitstechnische Anforderungen, Prüfverfahren

BGR 179 Einsatz von Schutznetzen

DIN 18540 Abdichten von Außenfugen im Hochbau mit Fugendichtungsmassen

DIN V 18550 Putz und Putzsysteme - Ausführung

DIN 18558 Kunstharzputze

DIN 55699 Verarbeitung von Wärmedämm-Verbundsysteme

DIN 4108 Beiblatt 2 Wärmeschutz und Energie-Einsparung in Gebäuden

DIN 18345 Wärmedämm-Verbundsyssteme

DIN 18352 Fliesen- und Plattenarbeiten (für keramische Beläge)

DIN 18363 Maler- und Lackierarbeiten

Die aktuellen Praxismerkblätter und die zugehörigen System-Herstellervorschriften des angebotenenen Herstellers

DIN 4102-1 Brandverhalten von Baustoffen und Bauteilen

UVV Unfallverhütungsvorschriften

Landesbauordnung NRW

Im Zuge der Gerüstarbeiten sind sämtliche Dokumentationen (z.B. Aufbau- und Verwendungsanleitung, Statikberechnungen bei Abweichungen von der Regelausführung, Prüfprotokolle der Gerüstfreigabe) anzufertigen und auf Verlangen dem AG vorzulegen.

Hier sind die Vorgaben des Herstellers, bei der Auswahl der Untergrundsmaterialien zu beachten und einzuhalten, dies gilt auch für die Verlegerichtlinen des Herstellers.
Für Ausführung und Anwendung gelten die neuesten technischen Richtlinien und Herstellervorschriften.

Bei Leistungen die nach Fertigstellung nicht mehr sichtbar bzw. prüfbar sind, ist durch den AN eine Fotodokumentation den Abrechnungsunterlagen unaufgefordert beizulegen.

Die bautechtechnischen- und bauaufischtlichen Nachweise, die Übereinstimmungserklärung und die Fachunternehmerbescheinigung sind dem AG mit Abnahme, spätestens mit der Rechnung einzureichen.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

Abreißprobe zur Prüfung der Eignung des Untergrundes / Altputzes

Zur Prüfung der Tragfähigkeit des Untergrundes ist eine Abreißprobe durchzuführen. Dazu ist eine Fläche von ca. 40 x 40 cm mit Klebe- und Armierungsmörtel zu überarbeiten. In das obere Drittel  ist  alkaliresistentes  Gewebe (ca. 40 x 60 cm), so einzubauen, dass 20 cm überstehen. Nach 7 Tagen ist an dem überstehenden Gewebe zu reißen. Löst sich das Gewebe aus dem Armierungsmörtel, ist der Altputz tragfähig; löst sich der Armierungsmörtel von der Wand, ist der Altputz nicht tragfähig und muss entfernt werden.

*Hinweis: Vorbemerkungen Objektangaben*
Vorbemerkungen / Angaben zum Objekt

Vor Angebotsabgabe wird eine eigenständige Besichtigung der
Gebäude und der Bauumfeldes empfohlen. Gemeinsame Ortsbesichtigungen finden nicht statt. Der Bieter hat
sich selbst an der Baustelle ausreichend zu informieren.

An den Gebäuden

Mülheim, Klopstockstr. 12-16, Uhlandstr. 66

werden energetische Modernisierungsmaßnahmen durchgeführt. Folgende Maßnahmen werden ausgführt:
WDVS, Balkonsanierung inkl. neuer Balkongeländer, Elektroarbeiten, Erneuerung der Tür- und Fensteranlagen, Dacharbeiten u.weiteres.

Die gesamte Bauzeit beträgt ca. 10 Monate

Die Gerüste werden allen Gewerken zur Nutzung zur Verfügung gestellt, sowie Sanitärcontainer und Baustellen WC.
Materialtransporte sind nicht enthalten und sind in die EP einzukalkulieren. Schutz der Arbeiten vor Unfallgefahren, Witterungseinflüssen und Diebstahl sind durch den AN sicherzustellen.
Während der Bauzeit ist die Baustelle in einem sauberen Zustand zu halten und regelmäßig aufzuräumen.

Wasser und Baustrom  werden bauseits im Bereich des Baufeldes an einem zentralen Punkt kostenlos zur Verfügung gestellt. Zuleitungen zu den Verbraucherstellen sind selbständig herzustellen und vorzuhalten.

Aufmaßtermine, Ausführungstermine in den Wohnungen u. anderen Mieteinheiten, sind eigenständig vom AN mit den Mietern zu vereinbaren (per Aushänge o. persönlichen Mieterkontakt). Kontaktdaten der Mieter können für die Dauer der Maßnahmen zur Verfügung gestellt werden. Die vereinbarten Termine sind
zuverlässig / verbindlich einzuhalten.

Materiallagerflächen werden bei der Baubesprechung vor Baubeginn bei der gemeinsamen Begehung mit der BL festgelegt. Ein Plan zur Lagerung von Materialien ist 14 Tage zuvor der Bauleitung vorzulegen.

Feuerwehrzufahrten und Stellflächen (falls vorhanden):
Die Feuerwehrzufahrten und Abstellflächen gem. des beiliegenden Lageplanes dürfen für die Baustelleneinrichtung nicht genutz werden. Diese Bereiche sind ständig freizuhalten.
Kurzfristige Nutzung für Materiallieferung, Be- und Entladen ist zulässig.

Das Aufmaß und die Rechnung ist hausweise zu gliedern und zu unterteilen. Dem Aufmaß ist eine Mieterliste bzw. eine Liste über die Mieteinheiten beizufügen, anhand dessen die einzelnen Leistungen/ Pos. aus dem LV (mit Pos. Nr.) den jeweiligen Mieteinheiten zugeordnet werden können.

*Hinweis: Termine*
Folgende  Ausführungstermine sind zwingend einzuhalten:

Baubeginn: 09.02.2026 (Baustelleneinrichtung und Gerüststellung)
WDVS Arbeiten. ab 16.03.2026
Fertigstellung: 31.08.2026 (Abrüsten)

*Hinweis: Sonstige Hinweise*
Weitere Hinweise für die Kalkulation
----------------------------------------------------

in den Einheitspreisen sind neben den Nebenleistungen nachstehende Leistungen enthalten, wenn in der Leistungsbeschreibung keine eigene Position dafür vorgesehen ist:

- Die Sicherung der Verkehrs-, Versorgungs- und Entsorgungsanlagen im Bereich des Baugeländes sowie die Durchführung der erforderlichen Maßnahmen der verkehrspolizeilichen Sicherung.
- Das Einholen der Genehmigungen für Strassen- und Bürgersteigabsperrungen, bzw.
- Gleiches gilt auch für die Nutzung von Nachbargrundstücken.
- Aufstellen, Vorhalten und Beseitigen von Blenden und Schutzgerüsten zur Sicherung des öffentlichen Verkehrs sowie von Einrichtungen außerhalb der Baustelle zur Umleitung und Regelung des öffentlichen Verkehrs.
- Schutz der in Benutzung genommenen öffentlichen Verkehrsflächen oder anderer Einrichtungen und Vorleistungen anderer Unternehmer vor Beschädigung sowie Beseitigung der Schäden oder Übernahme der Kosten hierfür.
- Übernahme der Gebühren für die Benutzung von öffentlichen Verkehrsflächen oder Nachbargrundstücken.
- Herstellen und beseitigen der Zufahrtswege von den öffentlichen Verkehrsflächen oder bauseits hergestellten Baustraße zu den einzelnen Baustellen.
  Vorhalten der Zufahrtswege.
- Reinigen der Baustelle und der Zugangswege sowie des Aussengeländes jeweils zum Wochenende und vor Feiertagen und nach Beendigung der Vertragsarbeiten.
- Notwendige Maßnahmen zum Schutz von Dächern, Rinnen, Fallrohren, Blechen, Fugenbändern, Fußböden, Geländern, Stahlzargen, Fenstern, Türen, Beschlägen und sonstigen Bauteilen vor Verunreinigungen und Beschädigungen durch die Putzarbeiten, einschl. der erforderlichen Stoffe oder Schutzanstriche für Verblendungen, Gesimse, Sohlbänke, eloxierte Teile u.ä. sowie die spätere Beseitigung.
- Die Kosten für Aufenthalts- und Lagerräume.
- Das Wiederherstellen der durch die eigenen Arbeiten beschädigten Grünanlagen (durch Anlieferungen, Lagerflächen etc.)
- Zuschnitte und Anpassarbeiten an den Dämmplatten (Ausschnitte, Aussparungen, Schrägen u.s.w.
- Das Herstellen von bis zu 0,50 m² grossen mobilen Musterflächen nach Vorauswahl vorliegender Farbvorschläge.
- Die endgültige Farbangabe erfolgt an Hand der Musterflächen.
- Zur Kalkulation ist eine Farbe mit dem Grundton "hellgetönt" vorzusehen.
- Farbtonstufen:
- hellgetönt entspricht Hellbezugswerten  51 -100
- mittelgetönt entspricht Hellbezugswerten  26 - 50
- sattgetönt entspricht Hellbezugswerten  25 - 11
- Voll- oder entspricht Hellbezugswerten  0 - 10
- Sonderton

Die in der Leistungsbeschreibung angegebenen Produkte gelten als Qualitätsbeispiel und schaffen für alle Anbieter eine einheitliche Kalkulationsgrundlage. Sie werden durch Angebotsabgabe Bestandteil des Angebotes. Die Bauleitung behält sich vor, von allen zur Anwendung kommenden Stoffen Proben zu entnehmen und auf Qualität und Eignung untersuchen zu lassen.

Vor Angebotsabgabe wird eine eigenständige Besichtigung der  Gebäude und der Bauumfeldes empfohlen. Gemeinsame Ortsbesichtigungen finden nicht statt. Der Bieter hat sich selbst an der Baustelle ausreichend zu informieren.

Sonstiges
---------------

- Alle Leistungen umfassen auch die Lieferung der dazugehörigen Stoffe und Bauteile einschl. Abladen und Lagern auf der Baustelle, wenn in der Leistungsbeschreibung nichts anderes vorgeschrieben ist.
- Die Anlieferung sämtlicher zur Ausführung kommenden Stoffe muss in der Originalverpakung erfolgen
- Es sind die Richtlinien des Werkstoffherstellers zu
  berücksichtigen. Bei Systemaufbauten dürfen nur die Stoffe
  eines Herstellers verwendet werden
- Flächen mit Abläufen, insbesondere Kellerausgangstreppen sind ständig von anfallendem Schutt vollständig freizuhalten, so daß das anfallende Tagwasser sicher abfliesen kann.

- Ebenso sind die Regenstandrohre dauerhaft abzudecken, so daß es hier zu keiner Verstopfung der Grundleitung kommen kann.

*Hinweis: Fabrikatfestlegung*
Fabrikatfestlegung

Die Ausschreibung beruht auf Produkten der Firma Brillux.

Der Anbieter hat die Möglichkeit, ein gleichwertiges anderes Erzeugnis anzubieten, wobei der Nachweis der Gleichwertigkeit durch den Auftraggeber gefordert wird. Dies ist vor Angebotsabgabe anzugeben. Bei einem Materialwechsel, durch den Auftragnehmer, ist dieser dem Einkauf und der Bauleitung unaufgefordert, vor dem Einbau mitzuteilen und abzustimmen.

Die zur Ausführung gelangenden Wärmedämm-Verbundsysteme müssen bauaufsichtlich zugelassen sein. Diese Zulassung ist ausgestellt vom "Deutsches Institut für Bautechnik"
Abweichungen von dem in der Zulassung beschriebenen Systemaufbaus sind nicht zulässig. Für die nachstehend beschriebene Fassaden-Dämmung können unter anderem die Systeme der Firmen

A) Brillux
B) Caparol
C) STO
D) Baumit

angeboten werden.

Angebotenes Erzeugnis: '....................................................'
(vom Bieter unbedingt anzugeben. Fehlende Angabe führt zum Ausschluß von der Vergabe)

*Hinweis: Eignungsnachweis für Asbestentsorgung*
Sofern im Rahmen der auszuführenden Leistungen Tätigkeiten anfallen, die den Umgang mit Asbest oder asbesthaltigen Gefahrstoffen gemäß TRGS 519 erfordern, hat der Bieter bereits mit Angebotsabgabe folgenden Eignungsnachweis vorzulegen:

Sachkundebescheinigung nach TRGS 519, Anlage 3, gültig für den vorgesehenen Personenkreis.
Fehlender Nachweis führt zum Ausschluß von der Vergabe

Vor Beginn der Sanierung von Asbesthaltigen Materialien is die zust. Behörde zu informieren und die Ausführung der Arbeiten abzustimmen.

Nach Abschluss der Arbeiten ist der Entsorgungsnachweis an RET/QS zuzusenden.

### Bereich 1 Wärmedämmverbundsystem

#### Abschnitt 1.1 Baustelleneinrichtung

*Hinweis: Hinweis Baustelleneinrichtung*
Sanitär-/WC-/Tagenunterkünfte
sind allen Gewerken zur Nutzung zur Verfügung zu stellen.

Transport der Geräte und Maschinen
Die Baustelleneinrichtung für alle beschriebenen (Bau-)Leistungen
beinhaltet insbesondere alle erforderlichen Förder- und
Transportanlagen, Geräte, Werkzeuge, Einzäunung Lagerflächen, Zufahrten, Wasser- und
Zuleitungen zu den Verbraucherstellen sind selbständig herzustellen und vorzuhalten.

Während der Bauzeit
Während der Bauzeit ist die Baustelle in einem sauberen Zustand zu halten und regelmäßig aufzuräumen. Reinigung der Baustelle nach Fertigstellung der Baumaßnahme.

Angaben zu Feuerwehrzufahrten und Stellflächen (falls vorhanden)
Die Feuerwehrzufahrten und Abstellflächen (gem. des beiliegenden Lageplanes) dürfen für die Baustelleneinrichtung nicht genutz werden. Diese Bereiche sind ständig freizuhalten. Kurzfristige Nutzung für Materiallieferung, Be- und Entladen ist zulässig.

Verkehrssicherung / Sondernutzung - / Verkehrsrechtliche Anordnung
Bei einem Antrag auf Sondernutzung und/oder Verkehrsrechtliche Anordnung, für Arbeiten im öffentlichen Verkehrsraum (wie beispielsweise die Gerüststellung), ist vom AN ein Verantwortlicher mit  MVAS-Zertifikat (Merkblatt über Rahmenbedingungen für erforderliche Fachkenntnisse zur Verkehrssicherung von Arbeitsstellen an Straßen) anzugeben. Die Richtlinien (RSA 21) für die Sicherung und Prüfung der Arbeitsstelle im öffentlichen Raum ist vom AN einzuhalten

Ein Baustelleneinrichtungsplan ist dem AG 14 Tage nach Auftragserteilung zur Verfügung zu stellen.
Die Baustelleneinrichtung ist pauschal für die Gesamtbauzeit von 40 Wochen (10 Monate) zu kalkulieren.
Die Grundvorhaltung entspricht der Gesamtvorhaltezeit über die Dauer der Gesamtbauzeit.
Zeiten für die Längervorhaltung werden nur aus Gründen die der Auftragnehmer nicht selbst zu vertreten hat oder aufgrund schlechten Witterungsverhältnissen, die das Arbeiten nicht zulassen, anerkannt.
Die Zeiten für die Längervorhaltung müssen rechtzeitig und schriftlich beim Auftraggeber angemeldet werden. Die Freigabe/Zustimmung des Auftraggebers muss ebenfalls schriftlich erfolgen.

**1.1.10 Einholen behördlicher Genehmigung**
*** Pauschalposition
Einholen öffentlich-rechtlicher Genehmigungen für die Baustelleneinrichtung und Gerüststellung auf öffentlichen Gehwegen (Sondernutzung) für die Dauer der vorgesehenen Standzeit (der gesamten Bauzeit).

Genehmigungen für zusätzliche Standzeit auf Nachweis.

Grundvorhaltung ist gleich der Gesamtvorhaltung für die Dauer der Bauzeit, siehe Hinweis.
Menge: 1,000 psch

**1.1.20 Verkehrssicherung nach RSA**
*** Pauschalposition
*** Bedarfsposition ohne GB
Verkehrssicherung nach den Richtlinien zur verkehrsrechtlichen Sicherung von Arbeitsstellen an Straßen für die Dauer der vorgesehenen Gerüststandzeit (Dauer der gesamten Maßnahme) herstellen, vorhalten und anschließendem entfernen dieser, einschl. Beleuchtung, Beschilderung, etc.

Grundvorhaltung ist gleich der Gesamtvorhaltung für die Dauer der Bauzeit, siehe Hinweis.
Menge: 1,000 psch

**1.1.30 Anmietung öffentlicher Flächen**
*** Pauschalposition
Übernahme aller Kosten und Gebühren für die Anmietung von öffentlichem Straßenland in ausreichender Größe für die Gestellung der erforderlichen Baustelleneinrichtung

Grundvorhaltung ist gleich der Gesamtvorhaltung für die Dauer der Bauzeit, siehe Hinweis.
Menge: 1,000 psch

**1.1.40 Thermografie durchführen**
*** Pauschalposition
Als Kalkulationsgrundlage dienen 4 Messungen
Menge: 1,000 psch

**1.1.50 Einrichten der Baustelle**
*** Pauschalposition
Einrichten der Baustelle für alle im Leistungsverzeichnis angegebenen Positionen, mit Ausnahme der Einrichtung für Sandstrahlarbeiten, Vorhalten, und Rückbau nach Abschluß der Arbeiten.

Grundeinsatzzeit: über die gesamte Bauzeit 10 Monate

Grundvorhaltung ist gleich der Gesamtvorhaltung für die Dauer der Bauzeit, siehe Hinweis
Menge: 1,000 psch

**1.1.60 Längervorhaltung der Baustelleneinrichtung**
Einrichten der Baustelle für alle im Leistungsverzeichnis angegebenen Positionen, mit Ausnahme der Einrichtung für Sandstrahlarbeiten, Vorhalten, und Rückbau nach Abschluß der Arbeiten.

Vorhalten des Baustellencontainers über die Grundeinsatzzeit hinaus für jede weitere Woche

Grundvorhaltung ist gleich der Gesamtvorhaltung für die Dauer der Bauzeit, siehe Hinweis.
Menge: 12,000 Wo

**1.1.70 Bauzaun aufstellen, vorhalten und entfernen**
Aufstellen, vorhalten und wieder entfernen eines Bauzaunes aus mobilen Stahlrahmenelementen mit Rundstahlfüllstäben, Stützfüßen aus Beton, inkl. aller erforderlichen Verbindungen, Kupplungen u.s.w., für die vereinbarte Ausführungsfrist.
Die Auflagen der Genehmigungsbehörde sind zu berücksichtigen.
Mit dem Einheitspreis ist die Erschwernis für den Transport vergütet.

Grundeinsatzzeit: über die gesamte Bauzeit
10 Monate
Menge: 100,000 lfm

**1.1.80 Längervorhaltung des Bauzauns**
Vorhalten des Bauzauns über die Grundeinsatzzeit hinaus für jede weitere Woche:
Menge: 1200,000 mWo

**1.1.90 Sanitärcontainer**
*** Bedarfsposition ohne GB
Sanitärcontainer (WC  und Waschräume ) nach den gesetzlichen Vorschriften, Arbeitsstättenverordnung und der dazugehörigen  ASR A 4.1,  Baustellenverordnung etc., im Bereich der Baustelleneinrichtung für dieDauer der gesamten Bauzeit für Damen und Herren in der erforderlichen Größe und Stückzahl, incl. aller Leistungen zur ordnungsmäßigen Gebrauchsfähigkeit.
Größe und Anzahl incl. aller erforderlichen Installaltionen bereitstellen und vorhalten.
Lieferung aller Materialien und Einbau in kompletter Leistung, einschließlich wöchentlicher Reinigung.

Die WC- Waschräume werden auch den anderen Gewerken genutzt.

Zusätzliche Unterbringung von 8 Pers.( Fremdgewerke) in der Kalkulation berücksichtigen

Je Container sind 8 Schlüssel für die Firmen bereitzustellen

Grundvorhaltung ist gleich der Gesamtvorhaltung für die Dauer der Bauzeit, siehe Hinweis
10 Monate
Menge: 1,000 Stk

**1.1.100 Längervorhaltung des Sanitärcontainers**
*** Bedarfsposition ohne GB
Leistung wie in Pos. Sanitärcontainer beschrieben, jedoch als Zulage für das Verlängern der Vorhaltezeit über die Grundeinsatzzeit hinaus, für jede weitere Woche.

(nur bei vom AG zu vertretenen Gründen, gegen Nachweis, wie in Hinweistext beschrieben).
Grundvorhaltung ist gleich der Gesamtvorhaltung für die Dauer der Bauzeit, siehe Hinweis.
Menge: 12,000 Wo

**1.1.110 Baustellencontainer Bauleitung aufstellen, vorhalten und entfernen**
*** Bedarfsposition ohne GB
Aufstellen, vorhalten und wieder entfernen eines Baustellencontainers für Bauleitung, Bauüberwachung, Architekten und Baubesprechungen nach für die vertraglich vereinbarte Ausführungsfrist für eine

Grundeinsatzzeit: über die gesamte Bauzeit

Ausstattung:
- Größe ca. 3,00 * 6,00 m
- Internetanschluss
- je 1 Schreibtisch und Bürorollenstuhl
- .... Stühle und Tische für Besprechungen
- Raum- und Arbeitsplatzbeleuchtung
- Spüle mit Kalt- und Warmwasser
- Heizelemente (Gas oder Strom)
- Regal für Aktenordner, Maße ca. 1,00 * 2,00 m
- wöchentliche Reinigung

inkl. Betriebsmittel, Reinigung, Gebühren, Lieferung aller erforderlichen Materialien und Einbau in kompletter Leistung

Grundvorhaltung ist gleich der Gesamtvorhaltung für die Dauer der Bauzeit, siehe Hinweis
10 Monate
Menge: 1,000 Stk

**1.1.120 Längervorhaltung des Baustellencontainers**
*** Bedarfsposition ohne GB
Vorhalten des Baustellencontainers über die Grundeinsatzzeit hinaus für jede weitere Woche
Menge: 12,000 Wo

**1.1.130 Tagesunterkunft /Bauwagen aufstellen**
Bauwagen oder Container als Tagesunterkunft, für in die der Personenzahl ausreichenden Größe, liefern, aufstellen, wöchentliche Reinigung, vorhalten und wieder entfernen. Ausstattung nach Vorschrift der Arbeitsstättenverordnung und der dazugehörigen ASR, für die gesamte Bauzeit vorhalten.

Die Container sind während der gesamten Bauzeit
den am Bau beteiligten Firmen zur Verfügung zu stellen.
Inklusive der Stromversorgung und Heizung, einschließich legen der dafür erforderlichen provisorischen Leitungen

Zusätzliche Unterbringung von 8 Pers.( Fremdgewerke)
in der Kalkulation berücksichtigen.

Je Containersind 8 Schlüssel für die Firmen bereitzustellen.

Grundvorhaltung ist gleich der Gesamtvorhaltung für die Dauer der Bauzeit, siehe Hinweis, 10 Monate

Aufestellen, vorhalten und wieder entfernen gemäß ASR für die vertraglich vereinbarte Ausführungsfrist für eine Grundeinsatzzeit: über die gesamte Bauzeit.
Menge: 1,000 Stk

**1.1.140 Längervorhaltung des Bauwagens /Tagesunterkunft**
Vorhalten des Bauwagens über die Grundeinsatzzeit hinaus für jede weitere Woche

(nur bei vom AG zu vertretenen Gründen, gegen Nachweis, wie in Hinweistext beschrieben).
Menge: 12,000 Wo

**1.1.150 Bauwagen aufstellen**
Aufestellen, vorhalten und wieder entfernen, regelmäßig reinigen, eines Bauwagens gemäß ASR für die vertraglich vereinbarte Ausführungsfrist für eine Grundeinsatzzeit: über die gesamte Bauzeit. 10 Monate
Menge: 1,000 Stk

**1.1.160 Längervorhaltung des Bauwagens**
Vorhalten des Bauwagens über die Grundeinsatzzeit hinaus für jede weitere Woche
Menge: 12,000 Wo

**1.1.170 Bautoilette**
Aufstellen und Vorhalten einer Bautoilette als
WC-Kabine mit wöchentlicher Entsorgung und Reinigung einschl. An- und Abfuhr.
Die Bautoiletten sind während der gesamten Bauzeit
den am Bau beteiligten Firmen zur Verfügung zu stellen.
Grundvorhaltung ist gleich der Gesamtvorhaltung für die Dauer der gesamten Bauzeit, siehe Hinweis
Menge: 3,000 Stck

**1.1.180 Sperrmüllcontainer**
Sperrmüllcontainer für anfallenden Sperrmüll der Mieter
bereitstellen; einschl. Abtransport und Entsorgung des
Containerinhaltes.
Abrechnung zum Nachweis und vorherige Freigabe durch
AG.
Menge: 30,000 m3

**1.1.190 Absetzcontainer 5 m³**
Aufstellen, vorhalten und wieder beseitigen eines Absetzcontainers (offener Container) für die Dauer der Vertraglich festgelegten Ausführungsfrist einschl. Transport zu einer zugelassenen Deponie.
Abrechnung zum Nachweis und vorherige Freigabe durch AG.

Fassungsvermögen: 5 m³

Abfallart: Schuttcontainer
Menge: 3,000 Stk

**1.1.200 Anschlußverteilerschrank /Baustrom**
Baustromverteiler nach DIN VDE 0100 -704
mit einer Anschlussleistung von 24 kVA bestückt mit:
1 NH00-Sicherungslasttrennschalter 63A mit Bügelklemmen 10 - 50 mm²
1 DS-Zählerplatz inkl. Zähler nach DIN 43870/2
1 Hauptschalter 3-pol. 63A mit Sicherungselement 3/35 A (E33)
1 FI-Schutzschalter 4-pol. 40A/30mA
1 CEE-Steckdose 5/32A 400V/6h ohne Vorsicherung -direkt ab FI-
2 CEE-Steckdosen 5/16A 400V/6h mit je 1 Leitungsschutzschalter 3/16A -C-
3 Schutzkontaktsteckdosen 2/16A 230V mit je 1 Leitungsschutzschalter  1/16A-C

liefern, montieren und nach Abschluss der eigenen Arbeiten demontieren, einschl. aller erforderlichen Anschlussleitungen, Sicherungen,  evtl. erforderlichem NH-Verteiler und Anschlussarbeiten.
Die notwendigen Anträge und Meldungen beim zuständigen EVU hat der Auftragnehmer, ohne gesonderte Vergütung, rechtzeitig vorzunehmen.

Der Bauanschluss ist während der gesamten Baumaßnahme vorzuhalten, und nur in Absprache mit der Bauleitung des AG zu demontieren.
Grundvorhaltung ist gleich der Gesamtvorhaltung für die Dauer der Bauzeit, siehe Hinweis
Menge: 1,000 Stk

**1.1.210 Bauwasseranschluss im Außenbereichpauschal**
Bauwasseranschluß herstellen,vorhalten und räumen

Buasseranschluß herstellen, für
die Dauer der Bauarbeiten vorhalten und
nach Beendigung aller Arbeiten
demontieren. Die Einrichtungen sind auch
anderen Unternehmern zur Verfügung zu
stellen. Der Verbrauch ist durch
geeignete Meßeinrichtungen aufzuzeichnen
und mit dem Auftraggeber abzurechnen.

Grundvorhaltung ist gleich der Gesamtvorhaltung für die Dauer der gesamten Bauzeit, siehe Hinweis

Der Zählerstand zum Baubeginn und zum Zeitpunkt der Demontage ist der Bauleitung in Schriftfform mitzuteilen
Menge: 1,000 Stk

#### Abschnitt 1.2 Gerüstarbeiten

*Hinweis: Hinweis*
Bei Abweichungen des Regelaufbaues entsprechend der Zulassungen, dem Produkthandbuch und der Aufbau- und Verwendungsanleitung der Gerüsthersteller,
ist eine statische Berechnung für diesen Einzelfall zu erstellen.

In jedem Falle ist die Eignung des Gerüstes durch den Hersteller nachzuweisen.
Vom Ausschreibenden sind die vom Gerüst auszuführenden Arbeiten (Verwendungszweck) des Gerüstes anzugeben, z.B. Rohbau, Ausbau, Wärmedämm-Verbundsystem, vorgehängte Fassade etc.
Die Gerüstböden sollten entsprechend den Arbeiten geschlossen oder gelocht gewählt werden.
Das Gerüst dient als Abriss-, Transport-und Arbeitsgerüst für folgende Arbeiten:

-  WDVS
-  Balkonsanierung u. Balkongeländer
-  Dacharbeiten
-  Fensteraustausch
-  Fassadenarbeiten u. Maurerarbeiten
-  Abdichtungsarbeiten

In die Einheitspreisen sind die Stand- und Umrüstungszeiten sowie,
das Sichern der Gerüste ablaufbedingt, z.B. vor Anbringung der Konsolen, durch erforderlichen innenliegenden Seitenschutz-Geländer (3-Teilig),
Vorsprünge, Aufbauten und Anbauten (z.B. Vordächer, Balkonvorsprünge,  Gebäudeanbauten, Giebelversprünge und Höhenversätz,) etc., einzukalkulieren und werden nicht gesondert vergütet.
Die genauen Teilrüstfächen und Zeiten werden örtlich durch die Bauleitung vorgegeben.
Für die Lagerung von Gerüstmaterial wird dem AN eine Fläche auf der Baustelle zugewiesen.
Das Gerüst ist allen am Bau beteiligten Gewerken unentgeltlich zur Verfügung zu stellen und erst auf Anordnung der Bauleitung zu entfernen.

Das Gerüst ist so aufzustellen, dass Teilflächen von bereits fertiggestellten Leistungen /Gebäudeabschnitten, vorzeitig abgerüstet werden können.
Die Gerüste sind pauschal für die Gesamtbauzeit von 40 Wochen (10 Monate) zu kalkulieren.
Die Grundvorhaltung entspricht der Gesamtvorhaltezeit über die Dauer der Gesamtbauzeit.

Zeiten für die Längervorhaltung werden nur aus Gründen die der Auftragnehmer nicht selbst zu vertreten hat oder aufgrund schlechten Witterungsverhältnissen, die das Arbeiten nicht zulassen, anerkannt.
Die Zeiten für die Längervorhaltung müssen rechtzeitig und schriftlich beim Auftraggeber angemeldet werden. Die Freigabe/Zustimmung des Auftraggebers muss ebenfalls schriftlich erfolgen.

**1.2.10 Besondere Maßnahmen zum Schutz Boden unter Gerüst - mit Folie, außen**
Schutzabdeckung der Bodenflächen im Bereich des Standgerüsts herstellen, vorhalten, beseitigen und entsorgen.

Brillux  Maler-Abdeckvlies 1533 oder gleichwertig
Menge: 200,000 m²

**1.2.20 Längenorientiertes Fassadengerüst Breitenklasse SW09**
Arbeits- und Schutzgerüst, Stahrohrrahmengerüst,  nach DIN EN 12811-1 und DIN 4420-1 als längenorientiertes Standgerüst herstellen, vorhalten und abbauen, Gerüstbreite 0,73 m, mit vorlaufendem Seitenschutz

Lastklasse: 3 (2,0kN/m²) - oder Lastklasse (4/5/6)

Breitenklasse: SW09

Höhenklasse: H2
(Belastbar bis 200 kg/m², Höhe: bis ca. 20 m, Breite: 1,00m)

Grundeinsatzzeit: über die gesamte Bauzeit, alle Gerüstlagen genutzt, Verankern nach Wahl des Auftragnehmers, Einrüstung für WDVS-arbeiten und die übrigen beschriebenen Arbeiten

Standfläche waagerecht auf Gelände über Lastverteiler belastbar
Die Gerüste sind auf Fußplatten bzw. Fußspindeln auf lastverteilenden Unterlagen aufzustellen (siehe auch DGUV und UVV). Der Untergrund besteht aus:  Plattenbelag  und Erdreich

Die genannten Maßnahmen sind in den EP einzukalkulieren und werden nicht gesondert vergütet.

Liefern und für die Dauer der gesamten Instandsetzungs- maßnahmen, inkl. aller Transport-, Auf-, Umbau- und Abbaukosten.
Das Gerüst ist allen am Bau beteiligten Gewerken unentgeltlich zur Verfügung zu stellen und
erst auf Anordnung der Bauleitung zu entfernen.

Grundvorhaltung ist gleich der Gesamtvorhaltung für die Dauer der Bauzeit (10 Monate), siehe Hinweis

Bereich : Fassade und Balkone
Menge: 2100,000 m²

**1.2.30 Vorhalten des Arbeitsgerüstes über Grundeinsatzzeit hinaus**
*** Bedarfsposition mit GB
Vorhalten und Gebrauchsüberlassung des vorbeschriebenen Arbeitsgerüstes über die vereinbarte Grundeinsatzzeit hinaus für jede weitere Woche.

Verlängerung der Grundeinsatzzeit des Arbeitsgerüstes der Teilrüstflächen kann als Mehr- oder Minderkosten bei der Verlängerung bzw. Verkürzung der Standzeit (hier max 12 Wochen) gesehen werden.
Abrechnungen nach gemeinsamer Festlegung mit dem AG
Menge: 25200,000 m²Wo

**1.2.40 Belagverbreiterungen 36 cm wandseitig - Konsolen**
Vorhandenes Gerüst wie vor beschrieben, mit Konsolen 0,36 m,

entsprechend der Aufbau- und Verwendungsanleitung an der Wandseite des Gerüstes einbauen, vorhalten und wieder entfernen
Grundeinsatzzeit: über die gesamte Bauzeit
Grundvorhaltung ist gleich der Gesamtvorhaltung für die Dauer der Bauzeit (10 Monate), siehe Hinweis

Bereich: Fassaden, Balkone,
Menge: 2100,000 m²

**1.2.50 Vorhalten der Belagverbreiterung 36 cm wandseitig über Grundeinsatzzeit hinaus**
*** Bedarfsposition ohne GB
Vorhalten und Gebrauchsüberlassung der vorbeschriebenen Belagverbreiterung 36 cm wandseitig über die vereinbarte Grundeinsatzzeit hinaus für jede weitere Woche.

Verlängerung der Grundeinsatzzeit des Arbeitsgerüstes der Teilrüstflächen kann als Mehr- oder Minderkosten bei der Verlängerung bzw. Verkürzung der Standzeit (hier max 12 Wochen) gesehen werden.
Abrechnungen nach gemeinsamer Festlegung mit dem AG
Menge: 25200,000 m²Wo

**1.2.60 Ausbau Dachfanggerüst**
Ausbau Dachfanggerüst für Dacheindeckungsarbeiten

(für Arbeiten auf Dächern mit mehr als 2,00 m Absturzhöhe bis einschließlich 60° Neigung)

Vorhandenes Arbeitsgerüst wie vor beschrieben der obersten Gerüstlage zum Dachfanggerüst nach DIN 4420-1 "Schutzgerüste" durch den Einbau von Schutzwänden aus Schutznetzen und Belagteilen ausbauen, vorhalten und wieder entfernen.

 Breitenklassen mindestens W 06.
Grundvorhaltung ist gleich der Gesamtvorhaltung für die Dauer der Bauzeit, siehe Hinweis
Menge: 190,000 lfm

**1.2.70 Vorhalten des Dachfanggerüstes über Grundeinsatzzeit hinaus**
*** Bedarfsposition mit GB
Vorhalten und Gebrauchsüberlassung des vorbeschriebenen Dachfanggerüstes über die vereinbarte Grundeinsatzzeit hinaus für jede weitere Woche.

Verlängerung der Grundeinsatzzeit des Arbeitsgerüstes der Teilrüstflächen kann als Mehr- oder Minderkosten bei der Verlängerung bzw. Verkürzung der Standzeit (hier max 12 Wochen) gesehen werden.
Abrechnungen nach gemeinsamer Festlegung mit dem AG
Menge: 2280,000 mWo

**1.2.80 Ortganggeländer - für Dacharbeiten**
Liefern, Montieren und spätere Demontage eines temporären Ortganggeländers/Seitenschutzsystems gemäß DIN EN 13374, Klasse C
Dachneigungen größer 30° und bis 60°, einschließlich dynamischer Belastungsanforderungen.

System bestehend aus:

geeigneten Befestigungs- oder Stützkonstruktionen zur Aufnahme der in Klasse C geforderten Kräfte

verstärkten Vertikalpfosten

Geländerholm/en, Zwischenholm/en und ggf. Schutzgitter gemäß Norm

Einschließlich aller erforderlichen Befestigungsmittel, Stützen, Ausleger oder Ballastierungen entsprechend Herstellerangaben.

Montage gemäß Herstellervorgaben inkl. Funktions- und Sichtprüfung der Befestigungselemente.

Anpassung des Systems an örtliche Gegebenheiten (Ortgang, Traufe, Giebel).

Demontage und Abtransport nach Abschluss der Arbeiten.
Verwendung ausschließlich von Bauteilen mit gültiger Zulassung oder Hersteller-Konformitätsnachweis.

Schäden an der Dachkonstruktion sind zu vermeiden; Montage ohne Beeinträchtigung der Dachabdichtung.

Grundvorhaltung ist gleich Gesamtvorhaltung: Ortganggeländer für eine Grundeinsatzzeit Nutzungsdauer von 6 Monaten (24 Wochen) einkalkulieren.
Menge: 40,000 m

**1.2.90 Längervorhaltung Ortganggeländer**
*** Bedarfsposition ohne GB
Längervorhaltung Auslegergerüst

Verlängerung der Grundeinsatzzeit des Ortganggeländers der Teilrüstflächen kann als Mehr- oder Minderkosten bei der Verlängerung bzw. Verkürzung der Standzeit (hier max 12 Wochen) gesehen werden.
Abrechnungen nach gemeinsamer Festlegung mit dem AG
Menge: 480,000 m

**1.2.100 Ausbau Schutzdach mit AGS**
Vorhandenes Arbeitsgerüst wie vor beschrieben mit einem Schutzdach nach DIN 4420-1 versehen.

Breite des Schutzdaches mindestens 1,50 m,

Bordwandhöhe mindestens 1,50 m ausbauen

Schutzdach mit Belag aus abgedeckten Bohlen
gemäß DIN 4420-1, sowie den Vorschriften der
Bauberufsgenossenschaft antransportieren, montieren, vorhalten und nach Beendigung der Maßnahmen wieder demontieren sowie abtransportieren.

Bereich: Hauseingsbereiche und Hoftüren etc. nach Anweisung Bauleitung.

Grundvorhaltung ist gleich der Gesamtvorhaltung für die Dauer der Bauzeit (10 Monate), siehe Hinweis
Menge: 12,000 lfm

**1.2.110 Vorhalten des Schutzdaches über Grundeinsatzzeit hinaus**
*** Bedarfsposition mit GB
Längervorhaltung Schutzdächer über die Grundeinsatzzeit hinaus

Schutzdach wie vor, jedoch Mehrkosten für jede weitere Woche.
Verlängerung der Grundeinsatzzeit der Schutzdächer der Teilrüstflächen kann als Mehr- oder Minderkosten bei der Verlängerung bzw. Verkürzung der Standzeit (hier max 12 Wochen) gesehen werden.
Abrechnungen nach gemeinsamer Festlegung mit dem AG
Menge: 144,000 mWo

**1.2.120 Gitterträger**
Systemgitterträger im Bereich von
Niedergängen, Dachüberbauten und Vorbauten, Anbauten
liefern und einbauen, in Einzellängen.

Grundvorhaltung ist gleich der Gesamtvorhaltung für die Dauer der Bauzeit (10 Monate), siehe Hinweis
Menge: 30,000 lfm

**1.2.130 Längervorhaltung Gitterträger**
*** Bedarfsposition ohne GB
Längervorhaltung Gitterträger über die Grundeinsatzzeit

Mehrkosten für jede weitere Woche.
Verlängerung der Grundeinsatzzeit der Gitterträger der Teilrüstflächen kann als Mehr- oder Minderkosten bei der Verlängerung bzw. Verkürzung der Standzeit (hier max 12 Wochen) gesehen werden.
Abrechnungen nach gemeinsamer Festlegung mit dem AG
Menge: 360,000 m/Wo

**1.2.140 Fußgängertunnel**
Fußgängertunnel mit Durchgangsrahmen für Personenverkehr unter stehendem Gerüst, mit einer dichten horizontalen Abdeckung gemäß DIN 4420 sowie den Vorschriften der Bauberufsgenossenschaft antransportieren, montieren, vorhalten und nach Beendigung der Maßnahme wieder demontieren und abtransportieren.

Ausführungsart: in das Gerüst eingebaut

lichte Mindesthöhe: 2,20 m
lichte Mindestbreite: 2,5 m

Bereich: Gerüste im öffentl Verkehrsraum

Fußgängertunnel wie vor, jedoch Mehrkosten für jede weitere Woche.

Grundvorhaltung ist gleich der Gesamtvorhaltung für die Dauer der Bauzeit (10 Monate), siehe Hinweis
Menge: 20,000 lfm

**1.2.150 Längervorhaltung Fußgängertunnel**
*** Bedarfsposition ohne GB
Längervorhaltung Fußgängertunnel über die Grundeinsatzzeit

Mehrkosten für jede weitere Woche.
Verlängerung der Grundeinsatzzeit der Fußgängertunnel kann als Mehr- oder Minderkosten bei der Verlängerung bzw. Verkürzung der Standzeit (hier max 12 Wochen) gesehen werden.
Abrechnungen nach gemeinsamer Festlegung mit dem AG
Abrechnungen nach gemeinsamer Festlegung mit dem AG
Menge: 240,000 mWo

**1.2.160 Gerüstbekleidung mit Gerüstschutznetz**
Gerüstbekleidung mit Gerüstschutznetz

Vorhandenes Gerüst wie vor besschrieben mit Gerüstbekleidung aus Gerüstschutznetzen einbauen, vorhalten und wieder entfernen

 Grundeinsatzzeit: über die gesamte Bauzeit

Grundvorhaltung ist gleich der Gesamtvorhaltung für die Dauer der Bauzeit, siehe Hinweis
Menge: 2100,000 m²

**1.2.170 Vorhalten des Gerüstschutznetzes über Grundeinsatzzeit hinaus**
Vorhalten und Gebrauchsüberlassung des vorbeschriebenen Gerüstschutznetzes über die vereinbarte Grundeinsatzzeit hinaus für jede weitere Woche.

Verlängerung der Grundeinsatzzeit der Schutznetze  der Teilrüstflächen kann als Mehr- oder Minderkosten bei der Verlängerung bzw. Verkürzung der Standzeit (hier max 12 Wochen) gesehen werden.
Abrechnungen nach gemeinsamer Festlegung mit dem AG
Menge: 25200,000 m²Wo

**1.2.180 Gerüstbekleidung mit Gerüstplane**
*** Bedarfsposition ohne GB
Gerüstbekleidung mit Gerüstplane

Vorbeschriebenes Gerüst mit Gerüstbekleidung aus Gerüstplanen, weiß, Gewicht 200 g/m², Gitterverstärkte, hochreißfeste PE-Folie; 5 Ösenbänder, Reißfestigkeit ca. 750 N/ 5 cm, Temperaturbeständig von -40° C bis + 80° C einbauen, vorhalten und wieder entfernen

Grundeinsatzzeit: über die gesamte Bauzeit
Menge: 2100,000 m²

**1.2.190 Vorhalten der Gerüstplane über Grundeinsatzzeit hinaus**
*** Bedarfsposition ohne GB
Vorhalten und Gebrauchsüberlassung der vorbeschriebenen Gerüstplane über die vereinbarte Grundeinsatzzeit hinaus für jede weitere Woche.

Verlängerung der Grundeinsatzzeit der Gerüstplanen der Teilrüstflächen kann als Mehr- oder Minderkosten bei der Verlängerung bzw. Verkürzung der Standzeit (hier max 12 Wochen) gesehen werden.
Abrechnungen nach gemeinsamer Festlegung mit dem AG
Menge: 25200,000 m²Wo

**1.2.200 Podeststreppenturm, Aufbau Vorhalten, Abbau**
Gerüsttreppenturm nach DIN EN 12811-1 "Arbeitsgerüste",
als Aufstieg zum Erreichen hochgelegener Arbeitsplätze.

Aufbauhöhe: bis ca. 25 m, als gleichläufige Treppe

zugelassen für eine Belastung von 2 kN/m², in das
Gerüst der Pos. Stahlrohrrahmengerüst. integriert

einschließlich Außen- und Innengeländer mit
entsprechenden Halterungen erstellen, vorhalten und
wieder entfernen.

Der Zugang zum Treppenlauf EG ist allseitig durch
Bauzaunelemente zu umschliessen, mit OSB-Platten
einzuhausen und mit einem  verschließbaren
Öffnungselement auszustatten.
Passend zum Element ist eine Kette mit Vorhängeschloss
mit mindestens 3 Schlüsseln zu liefern.

Einbauort: strassenseitig und hofseitig

Grundvorhaltung ist gleich der Gesamtvorhaltung für die Dauer der Bauzeit (10 Monate), siehe Hinweis
Menge: 4,000 Stk

**1.2.210 Vorhalten des Podesttreppenturm über die Grundeinsatzzeit hinaus**
*** Bedarfsposition ohne GB
Podesttreppenturm, wie vor beschrieben über die vereinbarte Grundeinsatzzeit hinaus für jede weitere Woche.

Längervorhaltung Mehrkosten für jede weitere Woche.
Verlängerung der Grundeinsatzzeit der Treppentürme der Teilrüstflächen kann als Mehr- oder Minderkosten bei der Verlängerung bzw. Verkürzung der Standzeit (hier max 12 Wochen) gesehen werden.
Abrechnungen nach gemeinsamer Festlegung mit dem AG
Menge: 48,000 StWo

**1.2.220 Aufstockung Arbeitsgerüst für Wetterschutzdach (Kopfeinhausung)**
Der Gerüstkopf ist als wasserdichter Wetterschutz
einzuhausen.
Die Einhausung ist sturmsicher zu befestigen bis WS 6. Der
statische Nachweis für die windsichere Befestigung ist eine
Nebenleistung und in den EP einzukalkulieren, ebenso die
Sicherung und Wartung der Einhausung während der Bauzeit.

Grundvorhaltung ist gleich der Gesamtvorhaltung für die Dauer der Bauzeit, siehe Hinweis
Menge: 190,000 lfdm

**1.2.230 Vorhalten der Aufstockung Arbeitsgerüst für Wetterschutzdach über die Grundeinsatzzeit hinaus**
*** Bedarfsposition ohne GB
Kopfeinhausung Vorhaltung über die Grundeinsatzzeit
Kopfeinhausung wie vor, jedoch
Mehrkosten für jede weitere Woche.
Verlängerung der Grundeinsatzzeit der Kopfeinhausung der Teilrüstflächen kann als Mehr- oder Minderkosten bei der Verlängerung bzw. Verkürzung der Standzeit (hier max 8 Wochen) gesehen werden.
Abrechnungen nach gemeinsamer Festlegung mit dem AG
Menge: 1520,000 mWo

**1.2.240 Absturzsicherung Protektplatten**
Absturzsicherung im Hinterhof, im Bereich der Innenbalkone/Laubengänge zur Sanierung der Balkongeländer mittels Layher Protektplatten als Geländer bzw. Absturzsicherung, an das vorhandene Gerüst montiert, erstellen, vorhalten und abbauen. Das bauablaufbedingte Umrüsten, Umabuen und ggf. Versetzen der Protektplatten ist in diese Posittion einzukalkulieren und wird nicht gesondert vergütet.
Montage nach Abstimmung mit der BL des AG.
Grundvorhaltung ist gleich der Gesamtvorhaltung für die Dauer der
Bauzeit (10 Monate), siehe Hinweis
Menge: 65,000 lfdm

**1.2.250 Längervohaltung Protektplatten**
Längervorhaltung Protektplatten aus Vorposition.
Mehrkosten für jede weitere Woche.
Verlängerung der Grundeinsatzzeit der Protektplatten der Teilrüstflächen kann als Mehr- oder Minderkosten bei der Verlängerung bzw. Verkürzung der Standzeit (hier max 12 Wochen) gesehen werden.
Abrechnungen nach gemeinsamer Festlegung mit dem AG
Menge: 780,000 mWo

**1.2.260 Alternativ Sicherung Laubengänge Schutzgeländer**
*** Bedarfsposition ohne GB
Sicherung Laubengänge mittels Schraubschutz-Geländerzwinge, Geländerhöhe 1,00 m
(nch DIN EN 13374-A), einschließlich der geeigneten Seitenschutzbretter, 3-reihig. Arbeiten entsprechen der Vorgaben des Herstellers (Fabrikat: Layher oder gleichwertig)
Nach Demontage der alten Brüstungen
aufbauen/anbringen, für die Dauer der Arbeiten Sanierungs-u. Fassadenarbeiten vorhalten und für die Montage der neuen Brüstungen wieder abbauen.
Das bauablaufbedingte Umrüsten, Umabuen und ggf. Versetzen des Schutzgeländers  ist in diese Posittion einzukalkulieren und wird nicht gesondert vergütet.

Grundvorhaltung ist gleich der Gesamtvorhaltung für die Dauer der Bauzeit (10 Monate), siehe Hinweis
Menge: 65,000 m

**1.2.270 Längervorhaltung Schutzgeländer**
*** Bedarfsposition ohne GB
Längervorhaltung der Schutzgeländer aus Vorpositon.

Mehrkosten für jede weitere Woche.

Verlängerung der Grundeinsatzzeit der Schutzgeländer der Teilrüstflächen kann als Mehr- oder Minderkosten bei der Verlängerung bzw. Verkürzung der Standzeit (hier max 12 Wochen) gesehen werden.
Abrechnungen nach gemeinsamer Festlegung mit dem AG
Menge: 780,000 mWo

**1.2.280 Bauaufzüge Personen und Material**
*** Bedarfsposition ohne GB
Materialaufzug GEDA 300 Z bis 300kg

-Materialaufzug
-Tragfähigkeit Material: 300kg
-Förderhöhe bis ca. 22 m
-Stromanschluss  230V / 50HZ / 16A

Lieferung und Montage vor Ort. Inkl. Unterweisung für
Bediener
vor Ort.
Monatliche Überprüfung Arbeitssicherheit mit
Protokollführung.

Grundvorhaltung ist gleich der Gesamtvorhaltung für die Dauer der Bauzeit, siehe Hinweis
Menge: 2,000 Stk

**1.2.290 Vorhalten der Bauaufzüge über Grundeinsatzzeit hinaus**
*** Bedarfsposition ohne GB
Längervorhaltung Materialaufzug GEDA 300 Z bis 300kg

Mehrkosten für jede weitere Woche.
Verlängerung der Grundeinsatzzeit des Materialaufzugs der Teilrüstflächen kann als Mehr- oder Minderkosten bei der Verlängerung bzw. Verkürzung der Standzeit (hier max 8 Wochen) gesehen werden.
Abrechnungen nach gemeinsamer Festlegung mit dem AG.
Menge: 2,000 StWo

**1.2.300 Ankerlöcher mit Gerüstanker-Stopfen schließen und beiarbeiten**
Ankerlöcher beim Gerüstabbau mit Gerüstanker-Stopfen schließen und mit dem gleichen Werkstoff zur Schlussbeschichtung (Oberputz bzw. Oberputz einschließlich Schlussanstrich) abdecken und beiarbeiten.

Brillux  Gerüstanker-Stopfen 3496 oder gleichwertig
Menge: 200,000 Stk

**1.2.310 Seilzuganlage**
Fachgerechtes Anbringen einer Seilzuganlage zum Auftransport von Materialien
Menge: 4,000 Stk

#### Abschnitt 1.3 Untergrundvorbereitung

**1.3.10 Vorhandene Hausnummern abnehmen und anbringen**
Vorhandene Hausnummern abnehmen und an den Haustüren anbringen. Die Befestigung ist so zu wählen, dass beim späteren, bauseitigen Entfernen keine Rückstände sichtbar bleiben.
einschl. aller Nebenarbeiten
Menge: 4,000 Stk

**1.3.20 Markisen demontieren**
Markisen, einschl. Stahlunterkonstruktion bruch-und
staubfrei demontieren, einlagern und nach Bauende
wiedermontieren.
Die Markisen sind zum Schutz mit einer PE-
Folie zu umwickeln.
Menge: 3,000 St

**1.3.30 Balkontür-Sicherung**
Balkontür-Sicherung durch eine in der Türleibung
bzw. an der Hauswand verdübelte Konstruktion

Höhe 1,10m
Ober- und Untergurt 6/6 cm
senkrechten Verbretterung:
  Brettdicke 22mm
  Brettbreite 8 cm
  Brettabstand max. 10 cm
herstellen, anbringen und nach Fertigstellung der
Balkonumwehrung ausbauen,

oder gleichwertig.

Die Balkontürsicherungen sind so herzustellen, daß bei Wärmedämmarbeiten  der Fassade diese weiter zu verwenden sind.
Der Mindestabstand von 10 cm zur Laibung ist einzuhalten.
Die entstandenen Schäden an der Fassade fachgerecht
beseitigen.
Als weitere Maßnahme für die Dauer der Arbeiten sind die
Balkontürgriffe zu demontieren. Die Balkontürgriffe sind
vorzuhalten und nach Abschluss der Arbeiten wieder zu
montieren. Zusätzlich ist ein "Nicht Betreten" Schild auf die Fensterscheibe aufzukleben - die Vorlage kann vom AG zur Verfügung gestellt werden.

Die Balkontürsicherung ist zu Dokumentieren und die Dokumentation ist dem AG auszuhändigen. Die Terrassentüren der Erdgeschosswohnungen sind ebenfalls zu sichern!
Menge: 30,000 St

**1.3.40 Elektroinstallation**
Demontage und Montage von Elektroinstallationen wie
Außenlampen, Schaltern, Steckdosen, Klingel- und
Haustelefonanlagen, Heizungsfühlern, Antennen- und
Telefonleitungen, Zählerkästen, etc. Die Bauteile sind im
tragfähigen Untergrund zu verankern. Fugendichtband
verwenden.
Die Arbeiten sind rechtzeitg vor Ausführung beim Auftraggeber
schriftlich anzuzeigen. Entsprechende Stundennachweise sind innerhalb von 2 Arbeitstagen jeweils vorzulegen.
Menge: 30,000 h

**1.3.50 Geländer, Gitter, Halterungen**
Demontage und Montage von Geländern, Fenstergittern,
Fensterkloben und Rückhaltern, Entlüftungsgittern,
Sturzblechen etc. Die Bauteile sind im tragfähigen
Untergrund zu verankern. Fugendichtband verwenden.
Die Arbeiten sind rechtzeitg vor Ausführung beim Auftraggeber
schriftlich anzuzeigen. Entsprechende Stundennachweise sind innerhalb von 2 Arbeitstagen jeweils vorzulegen.
Menge: 20,000 h

**1.3.60 Pflanzflächen (umlaufend am Gebäude)**
in einer Breite von 1,50 m roden, Bodendeckende Pflanzen und kleine Solitärgewächse ausgraben und zur eigenen Verwendung abfahren.
Menge: 190,000 lfm

**1.3.70 Erdarbeiten zum Freilegen des Sockels**
Erdaushub von Hand bis zu einer Tiefe von 50 cm und der für die Dämmarbeiten erforderlichen Breite.
Das Aushubmaterial ist seitlich zu lagern und nach Fertigstellung der Sockeldämmung nebst Sperranstrich wieder einbauen und lagenweise verdichten.
Menge: 190,000 lfm

**1.3.80 Wiederverfüllen des freigelegten Sockels**
-nur nach Abstimmung mit der Bauleitung-

Zum Wiederverfüllen ungeeignete Bodenmassen abfahren, Füllsand liefern und einbauen, lagenweise verdichtet.
Menge: 50,000 m³

**1.3.90 Beläge aufnehmen, lagern und weidereinbauen**
Vorhandene Zement-, Betonplatten oder Pflasterbeläge aufnehmen, säubern und seitlich lagern. Nach Fertigstellung des Sockelputzes die aufgenommenen Beläge auf dem regulierten bzw. neu erstellten Unterbau, in 5 cm Sandbett fachgerecht verlegen.
Menge: 90,000 m²

**1.3.100 Verunreinigungen, Trennschichten Druckwasserstrahlen**
Verunreinigungen, Trennmittelrückstände oder Mehlkornschichten durch Druckwasserstrahlen unter Beachtung der Bestimmungen des Umweltschutzes entfernen. Flächen auf Eignung, Trag- und Haftfähigkeit prüfen einschl. aller erforderlichen Nebenarbeiten und Schutzmaßnahmen.
Menge: 1700,000 m²

**1.3.110 Hervorstehende Bauteile abschlagen**
-nur auf Anweisung der Bauleitung-

Hervorstehende Bauteile abstemmen oder abschneiden. Die Entsorgung nach Abschluss der Arbeiten sind in den Preis einzukalkulieren.

Bauteil: z.B. Fensterbankgesimse
Menge: 20,000 lfm

**1.3.120 Fremdkörper an der Fassade entfernen**
*** Bedarfsposition ohne GB
Fremdkörper an der Fassade fachgerecht entfernen. Die Entsorgung nach Abschluss der Arbeiten sind in den Preis einzukalkulieren.
Menge: 1,000 Stk

**1.3.130 Vorhandene Aussenfensterbänke ausbauen**
Vorhandene Aussenfensterbänke aus Sohlbank-Klinkerplatten, Zementputz, Zinkbeton, Kunststein, Asbestzementplatten oder ähnlichem, ausbauen einschließlich dem Mörtelbett. Die fachgerechte Entsorgung ist ebenfalls mit dieser Position abgegolten und wird nicht gesondert vergütet.
Material: Asbestzementplatten

Beim Ausbau von asbesthaltigem Material sind die
Vorbemerkung zur Asbestenstorgung (TRGS 519)  zu beachten!
Menge: 250,000 lfm

**1.3.140 Risse beiarbeiten**
-nur auf Anweisung der Bauleitung-

Risse V- förmig aufweiten und säubern. Stark saugende Fugenflanken vornässen. Risse mit Briplast Fassaden-Glättspachtel F 1539 oberflächenbündig verfüllen.

Brillux  Briplast Fassaden Glättspachtel F1539 oder gleichwertig
Menge: 100,000 lfm

**1.3.150 Putzfehl- und Hohlstellen ausbessern**
*** Bedarfsposition mit GB
Schadhafte, hohlliegende Putzteilflächen in der vorhandenen Putzschale fachgerecht entfernen, einschließlich aller erforderlichen Neben- und Zusatzarbeiten.
Der Putz ist sauber an die vorhandene Fläche anzuarbeiten. Leibungen, Faschen etc. werden nicht gesondert vergütet.
Ausbesserungsbereiche fluatieren und mit Wassernachwaschen.
Menge: 60,000 m²

**1.3.160 Meterriss anbringen**
Fachgerechtes Anbringen eines Meterrisses nach Angabe GSP.
Menge: 4,000 Stk

**1.3.170 Tragfähigkeitsnachweis Dübel**
*** Pauschalposition
Zur Überprüfung der Tragfähigkeit sind mindestens 5 Ausziehversuche mit zentrischer Belastung durchzuführen. Die Durchführung und Auswertung der Versuche hat durch eine amtliche Prüfstelle oder unter Aufsicht der Bauleitung zu erfolgen. Der schriftliche Versuchsbericht ist GSPart mit folgenden Mindestangaben zu übergeben:

- Bauwerk und Bauherr
- Datum und Ort der Versuche
- Temperatur
- Firma (Dübelmontage)
- Prüfgerät
- Ergebnisse der Versuche
- Prüfung durchgeführt/beaufsichtigt von:
- Unterschrift
Menge: 1,000 psch

**1.3.180 Kellerkasematten/ Kellerlichtschächte überarbeiten**
*** Bedarfsposition mit GB
Vorhandene Kellerkasematten aus Betonfertigteilen wiefolgt überarbeiten:

- Demontage von Betonfertigteile in Höhe der WDVS Tiefe (ca.55 cm bis OK Kellerfenster). Es erfolgt die WDVS Montage

- Demontierte Betonfertigteile um ca. 20 cm ausklinken (WDVS Aufbau)

- Fachgerechte Montage der Betonfertigteile aufbestehende Kasematte (einmörteln)

- Reinigen der ges. Kasematten einschließlich Ablauf
Menge: 10,000 Stk

#### Abschnitt 1.4 WDV-System Mineralwolle ( nicht brennbar )

**1.4.10 Kunststoff-Sockelprofil als unterer Abschluss, Ausladung "160 mm"**
WDVS Kunststoff-Sockelprofil, wärmebrückenfrei als unteren Abschluss der Fassadendämmung mit 3 WDVS Schlagschrauben pro Meter einschließlich WDVS Aufsteckprofil inklusive Stoßverbinder anbringen. Begrenzte Untergrundunebenheiten mit WDVS Unterlegscheiben ausgleichen.

Für Dämmschichtdicke (</= 16 cm) 16' cm (Dämmstärke)

Brillux  WDVS Kunststoff-Sockelprofil 3897 oder gleichwerig
Brillux  WDVS Schlagschrauben 3546 oder gleichwertig
Brillux  WDVS Unterlegscheiben 3545 oder gleichwertig
Menge: 180,000 lfm

**1.4.20 Zulage: Sockelprofile mit Dichtband hinterfüttern**
Anzubringende Sockelprofile bei der Montage mit WDVS Dichtband hinterfüttern.

( x ) Fugenbreite 3-9 mm

(  ) Fugenbreite 7-16 mm

Brillux  WDVS Dichtband 3796 oder gleichwertig
Menge: 180,000 lfm

**1.4.30 Außenfensterbänke aus Aluminium**
Fensterbanksystem bestehend aus Fensterbank, Antidröhn-Beschichtung, beidseitig angebrachten Bordprofilen aus Gleitendstück und werkseitig aufgebrachtem Dichtband liefern und unter Berücksichtigung des Setzens von Mauerankern und Stoßverbindern montieren.
Die Fensterbänke müssen regendicht
ohne Behinderung der Dehnung eingepasst werden.
Vor der Bestellung sind die genauen Maße gemäß
Anleitung des Herstellers am Objekt zu prüfen.

Tropfkantenüberstand: ca. 40 mm.

Ausladung:..gem. Aufmaß......mm

Länge: 250,00 m
'...in Einzellängen nach Aufmaß .' m

Brillux  Fensterbank 3557 oder gleichwertigBrilluxAntidröhn-Beschichtung 3561 oder gleichwertigBrilluxTS-Gleitendstück 3800 mit werkseitig aufgebrachtem Dichtband oder gleichwertigBrilluxMaueranker 3569 oder gleichwertigBrilluxStoßverbinder 3559 oder gleichwertig
Farbton: nach Angabe der Bauleitung:
 weiß pulverbeschichtet (RAL9016)
natur-eloxiert, weiß pulverbeschichtet (RAL 9016), anthrazit
pulverbeschichtet (RAL 7016), Basaltgrau RAL 7012 pulverbeschichtet
Menge: 250,000 lfm

**1.4.40 Fensterbank-Abdichtungssystem aus Mineralwolle**
Ausbildung einer 2. Dichtebene als Dichtwanne

Fensterbanksystem bestehend aus Keilplatte MW ,Dichtband, Dichtecke und Abschlussprofil als Entwässerungsebene (2.Dichtebene) für den nachfolgenden Einbau von Fensterbänken im beschriebenen WDV-System anbringen.

Neigungswinkel:

(  ) 2,5° Gefälle

( x ) 5° Gefälle

Laibungstiefe gesamt (incl. WDV-System): '..gem. Aufmaß...' cm
Breite des Fensterbankbereichs: '. in Einzellängen....' cm

Brillux  TS-Vario Keilplatte MW 3526 oder gleichwertig
Brillux  TS-Vario Dichtband 3528 oder gleichwertig
Brillux  TS-Vario Dichtecke 3528 oder gleichwertig
Brillux  TS-Vario Abschlussprofil 3529 oder gleichwertig
Menge: 250,000 lfm

**1.4.50 Anschluss an Fensterbank-Abschlussprofile mit Dichtband**
Anschlüsse im Bereich von Fensterbank-Abschlussprofilen (Bordprofile) durch Ausschneiden der Dämmplatten und Einbau von WDVS Dichtband oberhalb und seitlich der Profile herstellen.

Laibungstiefe: '33' cm

Dichtband:

(  )  Fugenbreite 2-5 mm

( x )  Fugenbreite 3-9 mm

(* Bauteilbewegungen, Längenänderungen berücksichtigen)

Brillux  WDVS Dichtband 3796 oder gleichwertig
Menge: 250,000 lfm

**1.4.60 Anschluss an Fensterbankunterseiten mit Dichtband Fenster in Laibung**
Anschlüsse an Fensterbankunterseiten bei in der Laibung liegenden Fenstern durch Anschrägen der Dämmplatten und Einbau von WDVS Dichtband herstellen. Fensterbankunterbau im Bereich der Brüstung durch Ausfüttern mit Dämmstoff ausfüllen.

Dämmstoffart: 'Mineralwolle'
Dicke der Unterfütterung im Mittel: '5' cm
Laibungstiefe: '33' cm
Neigungswinkel (Schräge): ca. 5 Grad

Dichtband: Fugenbreite 2-5 mm

Brillux  WDVS Dichtband 3796 oder gleichwertig
Menge: 250,000 lfm

**1.4.70 Anschluss an Fensterbankunterseiten mit Dichtband Fenster rohbaubündig**
Anschlüsse an Fensterbankunterseiten bei rohbaubündigen Fenstern durch Anschrägen der WDVS Dämmplatten und Einbau von WDVS Dichtband  unter die Fensterbänke herstellen.

Neigungswinkel (Schräge): ca. 5 Grad

Dichtband: Fugenbreite 2-5 mm

Brillux  WDVS Dichtband 3796 oder gleichwertig
Menge: 20,000 lfm

**1.4.80 Stirnseiten der Fensterbänke auspolstern**
Stirnseiten der Fensterbänke vollständig mit einem geeigneten selbstklebenden, vom Systemhersteller vorgegebenen Fugendichtband auspolstern. Unter allen Fensterbänken ist ein Kellenschnitt zwischen Putz, Armierungsmörtel und Fensterbank vorzunehmen.
Menge: 250,000 lfm

**1.4.90 Verklebung Perimeterdämmplatte, 032, d = Fassadendämmung**
Sockel- bzw. Perimeter-Dämmplatten in Höhe des spritzwasserbelasteten Bereichs über Geländeoberkante im Klebeverfahren mit dem gleichen Kleber der Fassadendämmung anbringen.

Format: 100 x 50 cm

Plattenkante: Stumpf
Sockel:
Höhe der Ausführung: '50' cm

Balkonsockel:
Höhe der Ausführung: '30' cm

Plattendicke: In Dicke der Fassadendämmung

Brillux  Perimeter-Dämmplatte 3829 oder gleichwertig
Menge: 120,000 m²

**1.4.100 Abdichtungsanstrich**
Zweimaliger Abdichtungsanstrich Sockelbereich als Feuchteschutzanstrich im Einbindungsbereich bis ca. 5 cm über Geländeoberkante aufbringen.

Ausführung unter GOK bis ca. '30' cm
Brillux  BaseTec 3540 oder gleichwertig
Brillux  BaseTec 3541 oder gleichwertig
Menge: 120,000 m²

**1.4.110 Verklebung MW-Fassadendämmplatte, 035, d = "160" mm**
MW Dämmplatte einlagig, auf vorbereitetem Untergrund, , mit mineralischem Klebemörtel im Wulst-Punkt verfahren anbringen.
Dämmplattendicke: "160" mm

Wärmeleitfähigkeit: 0,035 W/(m x K)

Format: 80 x 62,5 cm

Plantenkanten: stumpf

beidseitig vorbeschichtet

Brillux  WDVS Pulverkleber 3550 oder gleichwertig
Brillux  MW Top Dämmplatte 3857 oder gleichwertig
Menge: 1700,000 m²

**1.4.120 Zuschneiden und anarbeiten an Dachschrägen und Fensterbänke**
Menge: 300,000 lfm

**1.4.130 Laibungen bei zurückliegenden Fenstern und Türen herstellen**
Laibungen an vorhandenen Öffnungen, z. B. bei zurückliegenden Fenstern und Türen, dämmen und durch die Dicke der Fassadendämmung insgesamt rechtwinklig herstellen.

Dämmdicke in der bestehenden Laibung: '3' cm.
Tiefe der bestehenden Laibung: '15' cm
Menge: 705,000 lfm

**1.4.140 Laibungen bei rohbaubündigen Fenstern durch Flächendämmung herstellen**
Laibungen bei bündig mit der Rohbauwand eingebauten Fenstern herstellen. Durch die Dicke der Dämmung der Fassadenfläche entstehende Laibungen rechtwinklig zur Flächendämmung ausbilden.

Überdeckung der Blendrahmen: '3' cm
Menge: 40,000 lfm

**1.4.150 Nachweis Verdübelung anhand eines Dübelbildes**
*** Pauschalposition
Für einen Nachweis der Dübelmengen/m² nach DIN 1055-4 ist eine Ausführungsplanung mit Ermittlung der statisch erforderlichen Dübelmenge in Abhängigkeit des Untergrundes und des aufzubringenden Wärmedämm-Verbundsystemes anhand eines Dübelbildes zu erstellen.
Menge: 1,000 psch

**1.4.160 Verdübelung MW Dämmplatte, versenkte Montage**
Statisch relevante Verdübelung mit bauaufsichtlich zugelassenen WDVS Schraub-Tellerdübel versenkter Montage unter dem Gewebe. Dübellänge entsprechend der Dämmplattendicke wählen. Die Dübel müssn in ausreichender Tiefe nach Herstellevorschrift im tragfähigen Untergrund verankert sein, Putzschichten sind zu überbrücken. Nach der Montage die Dübel mit WDVS Dübel Rondell zu schließen.

Brillux  WDVS Senkdübel STR U 2G 3811 oder gleichwertig
Brillux  WDVS Dübelteller 3711 Typ VT 90 oder gleichwertig
Brillux  WDVS Dübel-Rondell STR-MW 3832

Dübeldichte: gemäß Nachweis der Verdübelung
Menge: 1700,000 m²

**1.4.170 Zulage: konstruktive Verdübelung im Randbereich**
Zulage zur Vorposition

Leistung wie zuletzt in vollem Wortlaut beschrieben, jedoch im Randbereich

Dübeldichte nach Herstellervorgabe
Menge: 1700,000 m²

**1.4.180 Mineralische Ausgleichsspachtelung auf MW-Dämmplatten herstellen**
Ausgleichsspachtelung auf MW-Fassadendämmplatten mit mineralischem, faserverstärktem Armierungsmörtel herstellen.

Schichtdicke: ca 1,0 mm

Brillux  WDVS Klebe- und Armierungsmörtel L3500 oder gleichwertig
Menge: 1700,000 m²

**1.4.190 Anschluss an Fenster und Türen mit Gewebe-Anputzleiste**
WDVS Gewebe-Anputzleiste auf Fenster- und Türrahmen anbringen. Den Gewebestreifen in die nachfolgende Armierungsschicht überlappend einbetten.

selbstklebend, geprüft hinsichtlich Schlagregendichtheit, mit TPE-Schutzlippe, Anputzkante, breiter Abbruchkante und integriertem Gewebestreifen, Klasse A gemäß VDPM-Merkblatt

Brillux  WDVS Gewebe-Anputzleiste 3707 oder gleichwertig
Menge: 705,000 lfm

**1.4.200 Kantenschutz im Sturzbereich / Tropfkantenprofil, Kunststoff**
WDVS Tropfkantenprofil auf Unterkanten (Sturzbereich) der WDVS Dämmplatten mit der systemzugehörigen Armierungsmasse vollflächig anbringen. Die Gewebestreifen sind in die nachfolgende Armierungsschicht einzubetten.

Brillux  WDVS Tropfkantenprofil 3678 oder gleichwertig
Menge: 170,500 lfm

**1.4.210 Kantenschutz an Gebäudeecken / Gewebe-Eckschutzschiene**
WDVS Gewebe-Eckschutzschiene als Kantenschutz an allen Gebäudeecken lot- und fluchtrecht in die nachfolgend beschriebene Armierungsmasse einbetten.

Format: 100 * 230 mm

Brillux  WDVS Gewebe-Eckschutzschiene 3763 oder gleichwertig
Menge: 750,000 lfm

**1.4.220 Putzabschluss mit Attikaprofil herstellen**
WDVS Attikaprofil als Putzabschluss mit gezielter Wasserabführung einbauen. Der Gewebestreifen ist in die nachfolgende Armierungsschicht zu integrieren.

Brillux  WDVS Attikaprofil 3733 oder gleichwertig
Menge: 190,000 lfm

**1.4.230 Flächenarmierung mineralischer Klebe- und Armierungsmörtel**
Flächenarmierung mit WDVS Glasseidengewebe, ca. 10 cm überlappend und mineralischem, faserverstärktem Armierungsmörtel herstellen.

Schichtdicke: 3 - 4 mm

Brillux  WDVS Klebe- und Armierungsmörtel L3500 oder gleichwertig
Brillux  WDVS Glasseidengewebe 3797 oder gleichwertig
Menge: 1820,000 m²

**1.4.240 Laibungen an Öffnungen und Nischen wie vor beschrieben armieren**
Laibungen an Öffnungen und Nischen, wie in der vorgenannten Position zur Armierungsausbildung in diesem WDV-System beschrieben, armieren.

Laibungstiefe: '33' cm

Brillux  WDVS Klebe- und Armierungsmörtel L3500 oder gleichwertig
Brillux  WDVS Glasseidengewebe 3797 oder gleichwertig
Menge: 720,000 lfm

**1.4.250 Diagonalarmierung herstellen / Armierungspfeile**
Diagonalarmierungen an allen Fassadenöffnungen und Aussparungen mit WDVS Diagonal-Armierungspfeil unter Verwendung der systemgerechten Armierungsmasse herstellen.

Brillux  WDVS Diagonal-Armierungspfeil 3713 oder gleichwertig
Menge: 580,000 Stk

**1.4.260 Zusatzarmierung beanspruchter Bereiche mit Panzergewebe**
*** Bedarfsposition mit GB
WDVS Panzergewebe als Zusatzarmierung für besonders beanspruchte Bereiche und zur Erhöhung der Stoßfestigkeit vor der Flächenarmierung aufbringen. Leistung mit der eingesetzten Armierungsmasse wie in der Ausführung zur Flächenarmierung beschrieben, jedoch nicht überlappend.

Höhe der Zusatzarmierung: 1,50 m über GOK

Brillux  WDVS Klebe- und Armierungsmörtel L 3500 oder gleichwertig
Brillux  WDVS Panzergewebe 3773 oder gleichwertig
Menge: 260,000 m²

**1.4.270 Mineral-Leichtputz, Kratzputz-Struktur, 3,0 mm**
Oberputz: Mineral-Leichtputz auf die mineralisch armierten Fassadenflächen auftragen, auf Kornstärke abziehen und strukturieren.

genormte mineralische Bindemittel, äußerst wasserdampfdiffusionsfähig, wetterbeständig, leicht verarbeitbar, Kratzputzstruktur, für außen

Körnung: 3,0 mm

Standardfarbton: weiß

Brillux  Mineral-Leichtputz KR K3 3622 oder gleichwertig
Menge: 1700,000 m²

**1.4.280 Leibungsausbildung mit Glattputz**
Oberputz: Mineral-Glattputz auftragen, durchkämmen und abglätten. Flächen nach dem Anziehen filzen.

Mineralputz für außen, haftfest, hoch wasserdampfdiffusionsfähig

Standardfarbton: weiß

Leibungstiefe : 33 cm

Brillux  Mineral-Leichtputz G 3679 oder gleichwertig
Menge: 705,000 lfm

**1.4.290 Faschenausbildung mit Glattputz**
Oberputz: Mineral-Glattputz auftragen, durchkämmen und abglätten. Flächen nach dem Anziehen filzen.

Mineralputz für außen, haftfest, hoch wasserdampfdiffusionsfähig

Standardfarbton: weiß

Faschenbreite : 5 cm

Brillux  Mineral-Leichtputz G 3679 oder gleichwertig
Menge: 705,000 lfm

**1.4.300 Sockelbeschichtung mit Glattputz**
Oberputz: Mineral-Glattputz auftragen, durchkämmen und abglätten. Flächen nach dem Anziehen filzen.

Mineralputz für außen, haftfest, hoch wasserdampfdiffusionsfähig

Standardfarbton: weiß

Einbauhöhe: 0,40 m

Brillux  Mineral-Leichtputz G 3679 oder gleichwertig
Menge: 200,000 m²

#### Abschnitt 1.5 Montageelemente

**1.5.10 Universalmontageplatte, rechteckig anbringen**
Montageelement mit mineralischem Klebemörtel in Dicke der Fassadendämmung oberflächenbündig anbringen. Zusätzliche Befestigung nach Aushärtung des Klebers mit vier Schraubdübeln. Einschließlich schließen der Löcher mit EPS-Stopfen, anarbeiten der Dämmplatten und Kennzeichnung in der Fläche.

Typ: Universalmontageplatte inkl. Befestigungsmaterial

rechteckig, fäulnisresistent, Polyurethan-Hartschaum, schwarz, Rohdichte 200 kg/m³

Größe: 238 x 138 mm mit Nutzfläche 170 x 70 mm

Für Dämmschichtdicke: ..160... mm

Montageposition nach Angabe des Auftraggebers

Brillux  Universalmontageplatte R 3847 oder gleichwertig
Menge: 10,000 Stk

**1.5.20 Nistkasten für Bienen/Insekten anbringen**
*** Bedarfsposition ohne GB
Nistkasten mit dem im WDV-System zum Einsatz kommenden Kleber im Zuge der Dämmplattenverklebung oberflächenbündig anbringen. Bei höherer Dämmdicke die Rückseiten mit artgleichem Dämmstoff des umgebenden WDV-Systems und WDVS Montagekleber hinterfüttern oder die Fassadendämmplatte aussparen. Spalten zwischen Nisthilfe und Dämmplatten bis max. 5 mm mit PUR-Füllschaum verfüllen. Herausgequollenen, überstehenden Füllschaum nach dem Aushärten oberflächenbündig entfernen.

Typ: Für Bienen/Insekten

Abmessung (H/B): 400 x 220 mm

Tiefe: 100 mm

Montageposition nach Angabe der Bauleitung

Brillux  Nistkasten 3661 oder gleichwertig
Brillux  WDVS Montagekleber 3860 oder gleichwertig
Brillux  PUR-Füllschaum 3555 oder gleichwertig
Menge: 1,000 Stk

**1.5.30 Nistkasten für Fledermäuse anbringen**
*** Bedarfsposition ohne GB
Nistkasten mit dem im WDV-System zum Einsatz kommenden Kleber im Zuge der Dämmplattenverklebung oberflächenbündig anbringen. Bei höherer Dämmdicke die Rückseiten mit artgleichem Dämmstoff des umgebenden WDV-Systems und WDVS Montagekleber hinterfüttern oder die Fassadendämmplatte aussparen. Spalten zwischen Nisthilfe und Dämmplatten bis max. 5 mm mit PUR-Füllschaum verfüllen. Herausgequollenen, überstehenden Füllschaum nach dem Aushärten oberflächenbündig entfernen.

Typ: Für Fledermäuse

Abmessung (H/B): 500 x 300 mm

Tiefe: 120 mm

Montageposition nach Angabe der Bauleitung

Brillux  Nistkasten 3661 oder gleichwertig
Brillux  WDVS Montagekleber 3860 oder gleichwertig
Brillux  PUR-Füllschaum 3555 oder gleichwertig
Menge: 1,000 Stk

**1.5.40 Nistkasten für Sperlinge anbringen**
*** Bedarfsposition ohne GB
Nistkasten mit dem im WDV-System zum Einsatz kommenden Kleber im Zuge der Dämmplattenverklebung oberflächenbündig anbringen. Bei höherer Dämmdicke die Rückseiten mit artgleichem Dämmstoff des umgebenden WDV-Systems und WDVS Montagekleber hinterfüttern oder die Fassadendämmplatte aussparen. Spalten zwischen Nisthilfe und Dämmplatten bis max. 5 mm mit PUR-Füllschaum verfüllen. Herausgequollenen, überstehenden Füllschaum nach dem Aushärten oberflächenbündig entfernen.

Typ: Für Sperlinge

Abmessung (H/B): 250 x 175 mm

Tiefe: 120 mm

Montageposition nach Angabe der Bauleitung

Brillux  Nistkasten 3661 oder gleichwertig
Brillux  WDVS Montagekleber 3860 oder gleichwertig
Brillux  PUR-Füllschaum 3555 oder gleichwertig
Menge: 1,000 Stk

**1.5.50 Nistkasten für Mauersegler anbringen**
*** Bedarfsposition ohne GB
Nistkasten mit dem im WDV-System zum Einsatz kommenden Kleber im Zuge der Dämmplattenverklebung oberflächenbündig anbringen. Bei höherer Dämmdicke die Rückseiten mit artgleichem Dämmstoff des umgebenden WDV-Systems und WDVS Montagekleber hinterfüttern oder die Fassadendämmplatte aussparen. Spalten zwischen Nisthilfe und Dämmplatten bis max. 5 mm mit PUR-Füllschaum verfüllen. Herausgequollenen, überstehenden Füllschaum nach dem Aushärten oberflächenbündig entfernen.

Typ: Für Mauersegler

Abmessung (H/B): 175 x 400 mm

Tiefe: 125 mm
Montageposition nach Angabe der Bauleitung

Brillux  Nistkasten 3661 oder gleichwertig
Brillux  WDVS Montagekleber 3860 oder gleichwertig
Brillux  PUR-Füllschaum 3555 oder gleichwertig
Menge: 1,000 Stk

#### Abschnitt 1.6 Fassadenanstrich

**1.6.10 Anstrich Silikat - Fassadenfarbe**
Grundbeschichtung mit einer geeigneten Grundierung, Zwischen- und Schlussbeschichtung mit Silikat - Fassadenfarbe, wetterbeständig, hoch wasserdampfdurchlässig, gut deckend, matt, wasserverdünnbar, mit mineralischen Charakter

Wasserdampfdurchlässigkeit: Klasse V1 (hoch)

Wasseraufnahmekoeffizient: Klasse W3 (niedrig)

Wasserdampf-Diffusionsstromdichte: V >/= 2000 g/qmd

Farbton: weiss bis hell getönt

Angabe durch Bauleitung

Auf Anforderung der Bauleitung sind bis zu 3 Musterflächen von mind. 1m²  zu erstellen. Diese werden nicht extra vergütet.

Zwischenbeschichtung
Brillux  Extrasil 1911 oder gleichwertig

Schlussbeschichtung
Brillux  Extrasil 1911 oder gleichwertig
Menge: 1900,000 m²

**1.6.20 Anstrich Fensterlaibungen und Faschen**
Laibungen und Faschen mit geeigneter Grundierung vorbeschichten. Anschliessend eine Zwischen- und Schlussbeschichtung mit der gewählten Fassadenfarbe aufbringen.

Farbton: weiss bis hell getönt

Angabe durch Bauleitung

Leibungstiefeca. 33 cm
Faschenbreiteca. 5 cm
Menge: 705,000 lfm

**1.6.30 Anstrich Farbton -mittel getönt- als Zulage**
*** Bedarfsposition ohne GB
Mittel getönte Anstriche der Nassabriebbeständigkeit: Klasse 1, 2 und 3

Farbton: nach Vorgabe der Bauleitung
Menge: 1,000 m²

**1.6.40 Anstrich Farbton -satt getönt- als Zulage**
*** Bedarfsposition ohne GB
Satt getönte Anstriche der Nassabriebbeständigkeit: Klasse 1, 2 und 3

Farbton: nach Vorgabe der Bauleitung
Menge: 1,000 m²

**1.6.50 Anstrich Farbton -Vollton- als Zulage**
*** Bedarfsposition ohne GB
Vollton, Anstriche der Nassabriebbeständigkeit: Klasse 1, 2 und 3

Farbton: nach Vorgabe der Bauleitung
Menge: 1,000 m²

**1.6.60 Zulage: Mehrfarbiges Absetzen der Fassadenfläche /Sockelfäche**
-nur auf Anweisung der Bauleitung-

Zulage Für scharfkantiges Abkleben für mehrfarbige Anstricharbeiten um einen sauberen, geraden Übergang von einem Farbton zum anderen zu gewährleisten
Menge: 200,000 m²

**1.6.70 Dauerelastische Versiegelung der Bauteile**
Dauerelastische Versiegelung der Bauteile mit geignetem Material nach Herstellervorgabe einschl. aller Nebenarbeiten.
Menge: 1000,000 lfm

#### Abschnitt 1.7 Metallanstrich

**1.7.10 Metall - Gitterwerk lackieren (40 Fenstergitter)**
Metall - Gitterwerk wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grundbeschichtung:
Brillux  Impredur Grund 835 oder gleichwertig

Zwischenbeschichtungen:
Brillux  Hochglanzlack 840 oder gleichwertig

Schlussbeschichtung:
Brillux  Hochglanzlack 840 oder gleichwertig

Farbton: nach Angabe der Bauleitung
Menge: 32,000 m²

**1.7.20 Metall - Handläufe lackieren**
Metall - Handläufe bis 50 mm Durchmesser bzw. Seitenlänge wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grundbeschichtung:
Brillux  Impredur Grund 835 oder gleichwertig

Zwischenbeschichtungen:
Brillux  Hochglanzlack 840 oder gleichwertig

Schlussbeschichtung:
Brillux  Hochglanzlack 840 oder gleichwertig

Farbton: nach Angabe der Bauleitung
Menge: 16,000 lfm

**1.7.30 Metall- Keller-Brüstungsgeländer**
Metall - Brüstungsgeländer der Kellerhälse wie folgt behandeln:

Anstrich von Treppengeländern bestehend aus Handlauf, Ober- und Untergurt,Füllstäben im Abstand von max. 12 cm und Pfosten ca 1,00 m hoch

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grundbeschichtung:
Brillux  Impredur Grund 835 oder gleichwertig

Zwischenbeschichtungen:
Brillux  Hochglanzlack 840 oder gleichwertig

Schlussbeschichtung:
Brillux  Hochglanzlack 840 oder gleichwertig

Farbton: nach Angabe der Bauleitung
Menge: 0,000

#### Abschnitt 1.8 Betoninstandsetzung und Beschichtung Balkone

**1.8.10 Balkonbrüstungen abschneiden u. Schnittflächen bearbeiten**
Demontage der bestehenden Balkonbrüstung einschließlich erforderlicher Nebenarbeiten. Hierzu zählt das Entfernen und fachgerechte Entsorgen der vorhandenen Bauteile und Anbauteile, wie z. B. Belag, Bekleidungen, Geländer, Blumenkästen und sonstiger An- bzw. Einbauten, sofern erforderlich.
Die Trennung der Balkonbrüstung erfolgt mittels Betonsägeschnitt. Der Sägeschnitt wird waagerecht oberhalb des Estrichbodens bzw. der vorhandenen Hohlkehle ausgeführt.

Alle angrenzenden Bauteile, insbesondere Fassadenflächen, Fenster- und Türrahmen sowie Verglasungen, sind durch geeignete Schutz- und Sicherungsmaßnahmen gegen Beschädigungen, Erschütterungen, Nässe und übermäßige Verschmutzung zu schützen.

Aufnahme, Abtransport und fachgerechte Entsorgung des anfallenden Bauschutts gemäß den gültigen Vorschriften sind in die Leistung einzukalkulieren. Arbeitsbereiche sind sauber zu hinterlassen

Größe der Brüstungsplatten:
Balkon- Typ 1):  ca. 1,25 m + 4,25 m + 1,20 m
Balkon- Typ 2) : ca. 1,25 m + 3,90 m + 1,20 m
Balkon- Typ 3) : ca. 1,25 m + 4,50 m + 1,20 m
Balkon- Typ 4) : ca. 1,25 m + 2,00 m + 1,20 m

Die Stärke beträgt ca. 0,20 m.

In dieser Position enthalten sind:
Die Schnittflächen sind wie nachstehend beschrieben
zu versiegeln:
Freiliegende Bewehrungsstähle sind durch Sandstrahlen metallisch blank zu entrosten:
Entrostungsgrad  2 1/2
nach DIN 55 928, Teil 4.
Die so entrosteten Bewehrungsstähle sind sofort
nach dem Strahlen mit dem dafür vom Systemhersteller vorgesehenen Korrosionsschutz zu beschichten.
Scnittflächen mit einem PCC-Mörtel als Haftbrücke
vorschlämmen und frisch in frisch mit PCC-Mörtel
fluchtgerecht mit dem vorhandenen Wandputz
latten- und lehrengerecht in der erforderlichen
Schichtstärke neu verputzen.
EIn Abstemmen der Balkonbrüstungen ist nicht zulässig.

Sämtliche erforderlichen Arbeitsschutzeinrichtungen,
insbesondere die zur Gefahrenabwehr beim Abschneiden
der  Balkonbrüstungen, sind mit dem Einheitspreis dieser
Position vergütet.
Menge: 144,000 m

**1.8.20 Betondeckung Bewehrung prüfen (m²)**
*** Bedarfsposition ohne GB
Betondeckung der Bewehrung prüfen (m²)

Prüfen und protokollieren der
Betondeckung von Bewehrungsstählen mit
einem empfindlichen,induktivem
Metall-und Armierungssuchgerät.
Meßdurchführung so,dass sich ein
durchschnittliches Bild der
Bewehrungslage ergibt. Die Meßprotokolle
sind dem AG vorzulegen.
Menge: 230,000 m²

**1.8.30 Betondruckfestigkeit prüfen**
*** Bedarfsposition ohne GB
Betondruckfestigkeit prüfen

Durchführen von Beton-Druckfestigkeitsprüfung
mittels Rückprallhammer nach DIN 1048, Teil 2.
Die Meßprotokolle sind dem AG vorzulegen.
Menge: 6,000 Stck

**1.8.40 Betonflächen abklopfen, Schadstellen kennzeichnen**
Betonflächen abklopfen, Schadstellen
2kennzeichnen

Abklopfen der gesamten Betonflächen mit
einem Hammer sowie visuelles
Untersuchen auf Schadstellen. Markieren
dieser Stellen mit wetterfester Farbe.
Bauteil: Alle Betonflächen
Menge: 230,000 m²

**1.8.50 Carbonatisierungstiefe messen**
*** Bedarfsposition ohne GB
Carbonatisierungstiefe messen

Messen der Carbonatisierungstiefe gemäß
Heft 422 des DAfStb.
Die Meßprotokolle sind dem
AG vorzulegen.
Menge: 6,000 Stck

**1.8.60 Kernbohrung 50 mm**
*** Bedarfsposition ohne GB
Kernbohrung 50 mm

Entnehmen von Bohrkernen mittels
Kernbohrgerät, d= 50 mm,
Tiefe t= 50 mm, einschließlich aller
dazu notwendigen Arbeiten und
Materialien. Die Bohrprotokolle
sind dem AG vorzulegen.
Menge: 10,000 Stck

**1.8.70 Kernbohrung 100 mm**
*** Bedarfsposition ohne GB
Kernbohrung 100 mm

Entnehmen von Bohrkernen mittels
Kernbohrgerät, d= 100 mm,
Tiefe t= 10 cm, einschl. aller dazu
notwendigen Arbeiten und
Materialien. Die Bohrprotokolle sind
dem AG vorzulegen.
Menge: 10,000 Stck

**1.8.80 Betontechnologische Bohrkernuntersuchung**
*** Bedarfsposition ohne GB
Betontechnologische Bohrkernuntersuchung

Betontechnologische Untersuchung der
gezogenen Bohrkerne auf
Karbonatisierungstiefe, quantitative
Chloridbelastung, Druckfestigkeit,
Bewehrungsüberdeckung und Betongüte.
Die Prüfergebnisse sind dem AG vorzulegen.
Menge: 20,000 Stck

**1.8.90 Oberflächenzugfestigkeit prüfen**
*** Bedarfsposition ohne GB
Oberflächenzugfestigkeit prüfen

Prüfen der Oberflächenzugfestigkeit
gemäß DIN 1048, Teil 2, auf den untergrundvorbereiteten Betonoberflächen.
Die Ringnut wird mit einer diamantbesetzten
Bohrkrone trocken gebohrt.
Die Ergebnisse sind zu protokollieren.
Die Meßprotokolle sind dem AG vorzulegen.
Menge: 10,000 Stck

**1.8.100 Prüfergebnisse zusammenstellen**
*** Pauschalposition
*** Bedarfsposition ohne GB
Prüfergebnisse zusammenstellen

Aufzeichnung und Zusammenstellung
der Prüfergebnisse als Gesamtprüfbericht
für den AG.
Menge: 1,000 psch

**1.8.110 Fotodokumentation erstellen**
*** Pauschalposition
Fotodokumentation erstellen

Erstellen einer Fotodokumentation mit
je 2 Bildern je Schadensaufnahme,
Format 9 x 13 cm.
Menge: 1,000 psch

**1.8.120 Baustellenordner**
*** Pauschalposition
Baustellenordner

Protokolle aller Prüfungen als Gesamtbericht
zusammenfassen, 1 Satz Bilder der Pos. ...
aufkleben, als Ordner zusammenfassen und
mit Schlußrechnung einreichen.
Menge: 1,000 psch

**1.8.130 Bewehrung durch Stemmen freilegen**
Bewehrung durch Stemmen freilegen

Freilegen der Bewehrung durch stemmen bis
2 cm über erkennbaren Rost hinaus.

Abgetragenes Material wird Eigentum des AN
und ist umweltgerecht nach den Bestimmungen
des Gesetzgebers zu entsorgen. Die örtlich geltenden
Imissionsschutzbestimmungen sind zu beachten.

Freigelegte Bewehrungsflächen sind Hausweise zu Fotodokumentieren und der Bauleitung vorzulegen.
Die Leistung ist mit der Position "Fotodokumentation" abgegolten.
Menge: 200,000 Stck

**1.8.140 wie vor, jedoch in größeren Tiefen**
wie vor, jedoch die über die angegebene
Tiefe, um jeden weiteren Zentimeter
überschreitenden Stemmarbeiten.
Freigelegte Bewehrungsflächen sind Hausweise zu Fotodokumentieren und der Bauleitung vorzulegen.
Die Leistung ist mit der Position "Fotodokumentation" abgegolten.
Menge: 30,000 Stck

**1.8.150 Schadhaften Beton abstemmen**
Schadhaften Beton abstemmen

Abstemmen aller losen und geschädigten
Betonteile an markierten Flächen bis auf
festes Betongefüge.

Abgetragenes Material wird Eigentum des AN
und ist umweltgerecht nach den Bestimmungen
des Gesetzgebers zu entsorgen. Die örtlich geltenden
Imissionsschutzbestimmungen sind zu beachten.
Abgestemmte Betonflächen sind Hausweise zu Fotodokumentieren und der Bauleitung vorzulegen.
Die Leistung ist mit der Position "Fotodokumentation" abgegolten.
Menge: 30,000 m²

**1.8.160 wie vor, jedoch in größeren Tiefen**
wie vor, jedoch die über die angegebene
Tiefe, um jeden weiteren Zentimeter
überschreitenden Stemmarbeiten.
Abgestemmte Betonflächen sind Hausweise zu Fotodokumentieren und der Bauleitung vorzulegen.
Die Leistung ist mit der Position "Fotodokumentation" abgegolten.
Menge: 15,000 m²

**1.8.170 Bewehrung strahlen Sa 2½, Einzellänge bis 1 m**
Bewehrung strahlen Sa 2½, Einzellänge bis 1 m

Bewehrung strahlen, Reinheitsgrad Sa 2½
nach DIN EN ISO 12944, Teil 4.

Vorbereitungsverfahren nach Wahl des AN
Angebotenes Verfahren:

......................................................

Bauteil:

Angrenzende Bauteile sind zu schützen.

Abgetragenes Material wird Eigentum des AN
und ist umweltgerecht nach den Bestimmungen
des Gesetzgebers zu entsorgen. Die örtlich geltenden
Imissionsschutzbestimmungen sind zu beachten.
Gestrahlte Bewehrungen sind Hausweise zu Fotodokumentieren und der Bauleitung vorzulegen.
Die Leistung ist mit der Position "Fotodokumentation" abgegolten.
Menge: 80,000 Stck

**1.8.180 Bewehrung strahlen Sa 2½, Einzellänge über 1 m**
Bewehrung strahlen Sa 2½, Einzellänge über 1 m

Bewehrung strahlen, Reinheitsgrad Sa 2½
nach DIN EN ISO 12944, Teil 4.

Vorbereitungsverfahren nach Wahl des AN
Angebotenes Verfahren:

......................................................

Bauteil:

Angrenzende Bauteile sind zu schützen.

Abgetragenes Material wird Eigentum des AN
und ist umweltgerecht nach den Bestimmungen
des Gesetzgebers zu entsorgen. Die örtlich geltenden
Imissionsschutzbestimmungen sind zu beachten.
Gestrahlte Bewehrungen sind Hausweise zu Fotodokumentieren und der Bauleitung vorzulegen.
Die Leistung ist mit der Position "Fotodokumentation" abgegolten.
Menge: 10,000 m

**1.8.190 Altbeschichtung entfernen**
Altbeschichtung der Balkonböden entfernen

Entfernen der vorhandenen Beschichtung mit Schleif- und
Schältechnik.
Die Beschichtung ist vollständig zu entfernen, größere
Rauigkeiten sind zu vermeiden.

Das abgetragene Material wird Eigentum des AN
und ist umweltgerecht nach den Bestimmungen
des Gesetzgebers zu entsorgen. Die örtlich geltenden
Imissionsschutzbestimmungen sind zu beachten.
Menge: 230,000 m²

**1.8.200 Estrichflächen Hohlstellen entfernen**
Estrichflächen Hohlstellen entfernen

Estrichflächen auf Hohllagen untersuchen und diese
markieren.
Hohlliegende Stellen entfernen, Schichtdicke des
vorhandenen
Estrichs .bis 6 cm.

Abbruchgut geht in das Eigentum des AN über
und ist umweltgerecht nach den Bestimmungen
des Gesetzgebers zu entsorgen.
Menge: 115,000 m²

**1.8.210 Betonersatz im Handauftrag (RM), Reprofilierung von Hohlstellen**
Betonersatz im Handauftrag (RM), Reprofilierung von
Hohlstellen

Aufbringen einer polymervergüteten,
zementgebundenen Haftbrücke,
StoCrete TH 200, auf den vorbereiteten und
mattfeucht vorgenässten Untergrund.
Schichtstärke von bis 3 cm, nach Erfordernis gemäß Schadstelle
Verbrauch: ca. 1,6 kg/m² Trockenmaterial
In die noch frischeHaftbrücke Einbringen eines
polymervergüteten, zementgebundenen Betonersatzes im
Handauftrag (RM), StoCrete TG 203.
Miteinzukalkulieren ist die Nachbehandlung gemäß
Herstellerangaben.

Verbrauch: 20,0 kg/m²/cm Trockenmaterial
Menge: 40,000 Stck

**1.8.220 wie vor, jedoch je weiteren Zentimeter Schichtdicke**
*** Bedarfsposition mit GB
wie vor, jedoch je weiteren Zentimeter
Schichtdicke
Merhstärken sind vorzeitig bei der Bauleitung anzumelden und zu dokumentieren
Menge: 20,000 Stck

**1.8.230 Entsorgen von abgetragenem Material**
Entsorgen von abgetragenem Material

Abgetragenes Material wird Eigentum des AN
und ist umweltgerecht nach den Bestimmungen
des Gesetzgebers zu entsorgen. Die örtlich geltenden
Imissionsschutzbestimmungen sind zu beachten.
Menge: 5,000 m³

*Hinweis: Reprofilierung Balkone mit StoCrete TG 203*
Reprofilierung Balkone mit StoCrete TG 203
Die einzelnen Schritte sind per Fotodokumentation nachzuweisen. Die Leistung ist iin die ienzelnen Postionen einzukalkulieren.

**1.8.240 Polymervergüteter, zementgebundener Korrosionsschutz StoCrete TK**
Polymervergüteter, zementgebundener Korrosionsschutz
StoCrete TK

Aufbringen eines polymervergüteten, zementgebundenen
Korrosionsschutzes, StoCrete TK, auf den vorbereiteten
Bewehrungsstahl in 2 Lagen.
Menge: 80,000 Stck

**1.8.250 wie vor, jedoch zusätzlicher Arbeitsgang**
Menge: 40,000 Stck

**1.8.260 Betonersatz im Handauftrag (RM)**
Betonersatz im Handauftrag (RM)

Aufbringen einer polymervergüteten,
zementgebundenen Haftbrücke,
StoCrete TH 200, auf den vorbereiteten und
mattfeucht vorgenässten Untergrund.
Schichtstärke von bis 3 cm, nach Erfordernis gemäß Schadstelle
Verbrauch: ca. 1,6 kg/m² Trockenmaterial

In die noch frische Haftbrücke Einbringen eines
polymervergüteten, zementgebundenen Betonersatzes im
Handauftrag (RM), StoCrete TG 203.
Miteinzukalkulieren ist die Nachbehandlung gemäß
Herstellerangaben.

Verbrauch: 20,0 kg/m²/cm Trockenmaterial
Menge: 80,000 Stck

**1.8.270 wie vor, jedoch je weiteren Zentimeter Schichtdicke**
*** Bedarfsposition mit GB
Menge: 40,000 Stck

*Hinweis: Balkonuntersichten: StoConcrete Protect V 100-GW 100-OS*
Balkonuntersichten: StoConcrete Protect V 100-GW 100-OS
Systembeschreibung

Das ausgeschriebene System (OS 2) besteht aus
einer hydrophobierenden Grundierung und einer
zweilagigen
Oberflächenschutzschicht (hwO)auf Basis einer wässrigen
Reinacrylat-Dispersion.

Leistungsmerkmale:
Gitterschnittprüfung nach DIN EN ISO 2409,
Schnittbreite 4 mm: Gitterschnittwert: = GT 2
CO2-Durchlässigkeit nach DIN EN 1062-6: SD > 50 m
Wasserdampf-Durchlässigkeit nach DIN EN ISO 7783-1
und DIN EN ISO 7783-2: Klasse I: SD < 5 m
Kapillare Wasseraufnahme und Wasser-Durchlässigkeit
nach DIN EN 1062-3: w < 0,1 kg/(m²xh0,5)
Haftfestigkeit nach Prüfung auf
Temperaturwechselverträglichkeit.
Für Anwendungen im Außenbereich unter Einfluss von
Tausalzen: Gewitterregenbeanspruchung
(Temperaturschock) (10x) und
Frost-Tau-Wechselbeanspruchung mit Tausalzangriff (50x)
nach DIN EN 13687-2 und DIN EN 13687-1:
Nach Temperaturwechselbeanspruchung
a) keine Risse, Blasen, Ablösungen
b)Abreißversuch  = 1,0 (0,7) N/mm² Abre

**1.8.280 Untergrundvorbereitung Hochdruckwasserstrahlen (individuelle Auswahl treffen)**
Untergrundvorbereitung Hochdruckwasserstrahlen

Vorbereiten des Betonuntergrundes durch
Hochdruckwasserstrahlen.

Vorbereitungsziel: (muss individuell ausgewählt werden)
z.B. zu erzielende Rautiefe ... mm
im Betonuntergrund fest eingebettete Gesteinskörnungen
mit einem Durchmesser größer 4 mm müssen kuppenartig
frei liegen
tragfähig, frei von Schlämme, Staub, losen Teilen, Öl,
Fett,
Altanstriche, haftungsmindernde Schichten, Trennmittel.

Lunker und Poren sind zu öffnen.
Angrenzende Bauteile sind zu schützen.

Düsendruck:  > 600 bar.

Bauteil:

Die Abreißfestigkeit muss im Mittel mind. 0,8 N/mm²
betragen, der kleinste Einzelwert darf 0,5 N/mm²
nicht unterschreiten.

Ist-Betonfestigkeit: ... N/mm²

Anfallendes Wasser und abgetragenes Material
wird Eigentum des AN und ist umweltgerecht nach
den Bestimmungen des Gesetzgebers zu entsorgen.
Die örtlich geltenden Immissionsschutzbestimmungen
sind zu beachten.

Nachbearbeitung gemäß Instandsetzungs-Richtlinie
2001-10
Teil 2, Tab.2.5 wird mit gesonderter Position vergütet.
Menge: 115,000 m²

**1.8.290 OS 2 (OS-B) Hydrophobierende Grundierung**
OS 2 (OS-B) Hydrophobierende Grundierung

Aufbringen einer farblosen, wässrigen Hydrophobierung
auf
Silanbasis, StoCryl GW 100, auf den vorbereiteten
Untergrund.
Das Material wird 1:4 Gew.-Teile mit Wasser verdünnt.

Verbrauch: 0,04-0,05 l/m²/unverdünnt

Bauteil:
Menge: 115,000 m²

**1.8.300 OS 2 (OS-B) Oberflächenschutzschicht (hwO)**
OS 2 (OS-B) Oberflächenschutzschicht

Aufbringen einer Oberflächenschutzschicht
(hwO)auf Basis einer wässrigen
Reinacrylat-Dispersion, StoCryl V 100.
Zur Erreichung der geforderten Sollschichtdicke (ds)
ist ein Schichtdickenzuschlag (dz) gemäß Herstellerangaben auf die Mindestschichtdicke (dmin) beim
Materialverbrauch einzukalkulieren.
Mindestschichtdicke (dmin): 110 µm

Anzahl der Lagen: mind. 2

Bauteil:

Farbton: RAL 9010

Alle Leistungsmerkmale des Systems sind durch eine
qualifizierte Technische Dokumentation nachzuweisen.
Es ist der Nachweis zu erbringen, dass die Produkte
gemäß der
Bauproduktenverordnung (BauPVO) dem AVCP  Verfahren 2+
(entspricht dem Nachweisverfahren B der DIN 18200)
unterliegen.
Menge: 115,000 m²

**1.8.310 Farbtonklasse I**
*** Bedarfsposition ohne GB
wie vor, jedoch Farbton getönt Farbtonklasse I
nach StoColor-Farbtonkarte
Menge: 115,000 m²

**1.8.320 Farbtonklasse II**
*** Bedarfsposition mit GB
wie vor, jedoch Farbton getönt Farbtonklasse II
nach StoColor-Farbtonkarte
Menge: 115,000 m²

**1.8.330 Farbtonklasse III**
*** Bedarfsposition ohne GB
wie vor, jedoch Farbton getönt Farbtonklasse III
nach StoColor-Farbtonkarte
Menge: 115,000 m²

**1.8.340 Farbtonklasse IV**
*** Bedarfsposition ohne GB
wie vor, jedoch Farbton getönt Farbtonklasse IV
nach StoColor-Farbtonkarte
Menge: 115,000 m²

**1.8.350 Korte- Tropfkantenprofil**
Korte- Tropfkantenprofil
liefern und an die Untersicht-Kante der Balkonplatten
fachgerecht einbauem.
Menge: 150,000 m

*Hinweis: Balkonuntersichten alternativ: StoConcrete Protect V*
Balkonuntersichten alternativ: StoConcrete Protect V
100-TF
200-OS 4.1 (OS-C)

Systembeschreibung

Das ausgeschriebene System (OS 4) besteht aus
einer Kratz- und Ausgleichsspachtelung aus einem
polymervergüteten, zementgebundenen Feinspachtel und
einer
zweilagigen Oberflächenschutzschicht (hwO)auf Basis
einer
wässrigen Reinacrylat-Dispersion.

Leistungsmerkmale:
Gitterschnittprüfung nach DIN EN ISO 2409,
Schnittbreite 4 mm: Gitterschnittwert: = GT 2
CO2-Durchlässigkeit nach DIN EN 1062-6: SD > 50 m
Wasserdampf-Durchlässigkeit nach DIN EN ISO 7783-1
und DIN EN ISO 7783-2: Klasse I: SD< 5 m
Kapillare Wasseraufnahme und Wasser-Durchlässigkeit
nach DIN EN 1062-3: w < 0,1 kg/(m²xh0,5)
Haftfestigkeit nach Prüfung auf
Temperaturwechselverträglichkeit.
Für Anwendungen im Außenbereich unter Einfluss von
Tausalzen: Gewitterregenbeanspruchung
(Temperaturschock) (10x) und
Frost-Tau-Wechselbeanspruchung mit Tausalzangriff (50x)
nach DIN EN 13687-2 und DIN EN 13687-1:
Nach Temperaturwechselbeanspruchung
a) keine Risse, Blasen, Ablösungen
b)Abreißversuch  = 1,0 (0,7) N/mm²
Abreißversuch nach DIN EN 1542: = 1,0 (0,7) N/mm²
Brandverhalten nach Aufbringung nach
DIN EN 13501-1: Klasse E-d2
Künstliche Bewitterung nach DIN EN 1062-11:2002-10,
4.2 (UV-Bestrahlung und Feuchte), nur bei Anwendung
im Außenbereich nach DIN EN 1062-11:2002-10, 4.2:
Nach 2 000 h künstlicher Bewitterung: keine Blasen,
keine
Risse, kein Abblättern

**1.8.360 Untergrundvorbereitung Hochdruckwasserstrahlen (individuelle Auswahl treffen)**
*** Bedarfsposition ohne GB
Untergrundvorbereitung Hochdruckwasserstrahlen

Vorbereiten des Betonuntergrundes durch
Hochdruckwasserstrahlen.

Vorbereitungsziel: (muss individuell ausgewählt werden)
z.B.
zu erzielende Rautiefe ... mm
im Betonuntergrund fest eingebettete Gesteinskörnungen
mit einem Durchmesser größer 4 mm müssen kuppenartig
frei liegen
tragfähig, frei von Schlämme, Staub, losen Teilen, Öl,
Fett,
Altanstriche, haftungsmindernde Schichten, Trennmittel.

Lunker und Poren sind zu öffnen.
Angrenzende Bauteile sind zu schützen.

Düsendruck:  > 600 bar.

Bauteil:

Die Abreißfestigkeit muss im Mittel mind. 1,3 N/mm²
betragen, der kleinste Einzelwert darf 0,8 N/mm²
nicht unterschreiten.

Ist-Betonfestigkeit: ... N/mm²

Anfallendes Wasser und abgetragenes Material
wird Eigentum des AN und ist umweltgerecht nach
den Bestimmungen des Gesetzgebers zu entsorgen.
Die örtlich geltenden Immissionsschutzbestimmungen
sind zu beachten.

Nachbearbeitung gemäß Instandsetzungs-Richtlinie
2001-10
Teil 2, Tab.2.5 wird mit gesonderter Position vergütet.
Menge: 115,000 m²

**1.8.370 OS 4 (OS-C) Kratz- und Ausgleichsspachtelung**
*** Bedarfsposition ohne GB
Kratz- und Ausgleichsspachtelung

Herstellen einer Kratz- und Ausgleichsspachtelung
mittels
polymervergütetem, zementgebundenem Feinspachtel,
StoCrete TF 200, auf den vorbereiteten und mattfeucht
vorgenässten Untergrund.
Die Nachbehandlung gemäß Herstellerangaben ist
miteinzukalkulieren.

Anzahl der Lagen: 2

Schichtdicke: ... mm
Oberfläche: ...

Bauteil:
Menge: 115,000 m²

**1.8.380 Mehrschichtdicke**
*** Bedarfsposition ohne GB
wie vor, jedoch für jeden weiteren mm Schichtdicke.
Menge: 115,000 m²

**1.8.390 OS 4 (OS-C) Oberflächenschutzschicht (hwO)**
*** Bedarfsposition ohne GB
OS 4 (OS-C) Oberflächenschutzschicht

Aufbringen einer Oberflächenschutzschicht
(hwO)auf Basis einer wässrigen
Reinacrylat-Dispersion, StoCryl V 100.
Zur Erreichung der geforderten Sollschichtdicke (ds)
ist ein Schichtdickenzuschlag (dz) gemäß Herstellerangaben auf die Mindestschichtdicke (dmin) beim
Materialverbrauch einzukalkulieren.
Mindestschichtdicke (dmin): 100 µm

Anzahl der Lagen: mind. 2

Bauteil:

Farbton: RAL 9010

Alle Leistungsmerkmale des Systems sind durch eine
qualifizierte Technische Dokumentation nachzuweisen.
Es ist der Nachweis zu erbringen, dass die Produkte
gemäß der
Bauproduktenverordnung (BauPVO) dem AVCP  Verfahren 2+
(entspricht dem Nachweisverfahren B der DIN 18200)
unterliegen.
Menge: 115,000 m²

**1.8.400 Farbtonklasse I**
*** Bedarfsposition ohne GB
wie vor, jedoch Farbton getönt Farbtonklasse I
nach StoColor-Farbtonkarte
Menge: 115,000 m²

**1.8.410 Farbtonklasse II**
*** Bedarfsposition ohne GB
wie vor, jedoch Farbton getönt Farbtonklasse II
nach StoColor-Farbtonkarte
Menge: 115,000 m²

**1.8.420 Farbtonklasse III**
*** Bedarfsposition ohne GB
wie vor, jedoch Farbton getönt Farbtonklasse III
nach StoColor-Farbtonkarte
Menge: 115,000 m²

**1.8.430 Farbtonklasse IV**
*** Bedarfsposition ohne GB
wie vor, jedoch Farbton getönt Farbtonklasse IV
nach StoColor-Farbtonkarte
Menge: 115,000 m²

*Hinweis: Balkonbeschichtung: StoFloor Balcony Rapid DL 300*
Balkonbeschichtung: StoFloor Balcony Rapid DL 300
Colour

Systembeschreibung

Das System besteht aus:
Katalysator StoPma KAT 300
Grundierung StoPma GH 300, feuchteverträglich, einlagig
Beschichtung StoPma EB 300 elastisch, rissüberbrückend,
PUR modifiziert, einlagig,
gefüllt mit StoQuarz AS 300
Deckschicht StoPma DL 300 farbig, UV- und
witterungsbeständig

Schnellhärtend
Verarbeitbar 0°C bis 30°C

**1.8.440 Untergrundvorbereitung Schleifen**
*** Bedarfsposition ohne GB
Untergrundvorbereitung Schleifen

Vorbereiten des Betonuntergrundes durch Schleifen und
Reinigen für nachfolgende Beschichtung/Abdichtung gemäß
Herstellerangaben.
Menge: 115,000 m²

**1.8.450 Fassadenanschluss**
*** Bedarfsposition ohne GB
Fassadenanschluss
Herstellen des Fassadenanschlusses gemäß
Herstellerangaben
und Detailzeichnung StoCretec SFB-PMA-0755.

Katalysator StoPma KAT 300
Abdichtung StoPma EZ 300 mit  StoDivers ST und
Polyestergewebe StoDivers V 310
Beschichtung StoPma EB 300 elastisch, rissüberbrückend,
PUR modifiziert, einlagig
mit StoQuarz AS 300
Deckschicht StoPma DL 300 farbig, UV- und
witterungsbeständig
StoChips, Größe 1mm (lose)
Versiegelung StoPma DL 300 transparent UV- und
witterungsbeständig
Menge: 150,000 m

**1.8.460 Rinnenanschluss**
*** Bedarfsposition ohne GB
Rinnenanschluss
Herstellen des Rinnenanschlusses gemäss
Herstellerangaben
und Detailzeichnung StoCretec SFB-PMA-0771.
Klebespachtel StoPox SK 100: 0,5 kg/m
Gewebestreifen StoDivers V 310: 0,15 m x 1 m/m
Menge: 1,000 m

**1.8.470 Bodenfuge**
*** Bedarfsposition ohne GB
Bodenfuge
Herstellen einer begehbaren Bodenfuge gemäss
Herstellerangaben und Detailzeichnung StoCretec
SFB-PMA-0790.

Fugenabstand bis 2 m
Fugenbreite bis 12 mm
Fugendimensionierung gemäß Herstellerangaben

StoHinterfüllprofil: Ø 1,5 cm x 1 m/m
Fugenprimer StoSeal P 355: 0,01 l/m
Fugendichtstoff StoSeal F 355: 0,120 l/m

Farbton Fugendichtstoff: grau
Menge: 40,000 m

**1.8.480 Grundierung feuchteverträglich**
*** Bedarfsposition ohne GB
Grundierung feuchteverträglich
Herstellen einer einlagigen Grundierung  gemäß
Herstellerangaben.

Grundierung  StoPma GH 300:
StoPma GH 300 in einer Lage flutend bis zur völligen
Porenfreiheit auftragen und durch Nachrollen
gleichmäßig
verteilen.

StoPma GH 300: 0,3 - 0,5 kg/m²
StoPma KAT 300: Die benötigte Katalysatormenge ist
abhängig
von der Material- und Untergrundtemperatur
Menge: 115,000 m²

**1.8.490 PMMA Balkonbeschichtung, elastisch, rissüberbrückend,**
*** Bedarfsposition ohne GB
PMMA Balkonbeschichtung, elastisch, rissüberbrückend,
einlagig
Herstellen einer Beschichtung bestehend aus StoPma EB
300,
StoPma KAT 300 und StoQuarz AS 300 gemäß
Herstellerangaben inklusive aller erforderlichen
Anschlüsse.

Mischung mit der Rakel verteilen.

StoPma EB 300 ca. 2,0 kg/m²
StoPma KAT 300: Die benötigte Katalysatormenge ist
abhängig
von der Material- und Untergrundtemperatur
StoQuarz AS 300 ca. 4,0 kg/m²
Menge: 115,000 m²

**1.8.500 PMMA Balkondeckschicht, farbig, schnellhärtend**
*** Bedarfsposition ohne GB
PMMA Balkondeckschicht,  farbig, schnellhärtend
Herstellen einer UV-beständigen, schnellhärtenden,
farbigen
Deckschicht mit dekorativer Chips Einstreuung gemäß
Herstellerangaben inklusive aller erforderlichen
Anschlüsse.

Angemischtes StoPma DL 300 auf der Fläche ausgießen und
mit der Rolle verteilen.

StoPma DL 300:  ca. 0,7 kg/m²
StoPma KAT 300: Die benötigte Katalysatormenge ist
abhängig
von der Material- und Untergrundtemperatur

Farbton Deckschicht: ____nach Angabe AG ___
Menge: 115,000 m²

*Hinweis: Balkonbeschichtung alternativ: StoFloor Balcony*
Balkonbeschichtung alternativ: StoFloor Balcony
Elastic EB 200
Colour
Das System besteht aus:
Grundierung StoPox 452 EP, feuchteverträglich,
zweilagig
Beschichtung StoPur EB 200, kälteelastisch,UV-beständig,
einlagig Versiegelung StoPur DL 520, transparent, UV-beständig

Die Systemschichtdicke beträgt  mindestens 2,0 mm (Endschichtdicke- gemäß Erfüllung der Herstellervorgaben als Abdichtung)

Rissüberbrückung bei tiefen Temperaturen (EN 1062-7,
Verfahren A): 2,0 mm (-10°C)
Große Farbtonvielfalt (RAL-Farbtonfächer und StoColor
System)

geprüft und zugelassen nach DIN 18531-5 („Abdichtung von Balkonen, Loggien und Laubengängen“)
geprüft gemäß EAD 030350-00-0402 als begehbare Abdichtungen

**1.8.510 Untergrundvorbereitung Schleifen**
Untergrundvorbereitung Schleifen

Vorbereiten des Betonuntergrundes durch Schleifen und
Reinigen für nachfolgende Beschichtung/Abdichtung gemäß
Herstellerangaben.
Menge: 115,000 m²

**1.8.520 Fassadenanschluss**
Fassadenanschluss
Herstellen des Fassadenanschlusses mit Hohlkehle
r = 5 cm und dauerelastischer Fuge gemäss
Herstellerangaben
und Detailzeichnung StoCretec SFB-0755.
StoPox Mörtel standfest: 1 kg/m
StoHinterfüllprofil: Ø 1,5 cm x 1 m/m
Fugenprimer StoSeal P 355: 0,01 l/m
Fugendichtstoff StoSeal F 355: 0,25 l/m
Farbton Fugendichtstoff: grau
Menge: 150,000 m

**1.8.530 Rinnenanschluss**
Rinnenanschluss
Herstellen des Rinnenanschlusses gemäss
Herstellerangaben
und Detailzeichnung StoCretec SFB-0771.
Klebespachtel StoPox SK 100: 0,5 kg/m
Gewebestreifen StoDivers V 310: 0,15 m x 1 m/m
Menge: 1,000 m

**1.8.540 Bodenfuge**
Bodenfuge
Herstellen einer begehbaren Bodenfuge gemäss
Herstellerangaben und Detailzeichnung StoCretec
SFB-0790.

Fugenabstand bis 2 m
Fugenbreite bis 12 mm
Fugendimensionierung gemäß Herstellerangaben

StoHinterfüllprofil: Ø 1,5 cm x 1 m/m
Fugenprimer StoSeal P 355: 0,01 l/m
Fugendichtstoff StoSeal F 355: 0,120 l/m

Farbton Fugendichtstoff: grau
Menge: 40,000 m

**1.8.550 Grundierung feuchteverträglich, zweilagig**
Grundierung feuchteverträglich, zweilagig
Herstellen einer zweilagigen Grundierung  gemäß
Herstellerangaben.

Grundierung  StoPox 452 EP:
StoPox 452 EP in zwei Lagen bis zur Porenfreiheit
auftragen.
Abstreuen der frischen zweiten Lage - gleichmässig,
Korn neben Korn - mit StoQuarz 0,3 - 0,8 mm

StoPox 425 EP: 0,3 - 0,5 kg/m² pro Lage
StoQuarz 0,3 - 0,8 mm: ca. 1,0 kg/m²
Menge: 115,000 m²

**1.8.560 PUR Balkonbeschichtung dickschichtig, hoch rissüberbrückend**
PUR Balkonbeschichtung dickschichtig, hoch
rissüberbrückend
Herstellen einer hoch rissüberbrückenden, farbigen
Beschichtung  gemäß Herstellerangaben inklusive aller
erforderlichen Anschlüsse.

erforderliche Systemdicke als Abdichtung  2 mm

StoPur EB 200 in gewünschter Schichtdicke aufziehen
und mit Stachelwalze entlüften.

 2,5 - 3,0 kg/m², einschließlich Chipseinstreuung lose

Farbton Beschichtung: nach Angabe der Bauleitung

Systemzulassung nach EAD 030350-00-0402 und DIN 18531-5 für begehbare Abdichtungen.
Menge: 115,000 m²

**1.8.570 PUR Balkonversiegelung, transparent, mittlerer Glanz**
PUR Balkonversiegelung, transparent, mittlerer Glanz
Herstellen einer transparenten Versiegelung gemäß
Herstellerangaben inklusive aller erforderlichen
Anschlüsse.

StoPur DL 520 im Kreuzgang aufrollen.

Farbton: transparent
Menge: 115,000 m²

#### Abschnitt 1.9 Laubengangsanierung

*Hinweis: Triflex ProDrain®*
Triflex ProDrain®
Balkon Entkopplungssystem für Triflex
BTS-P - Balkon Abdichtungssystem

Bauvorhaben: '....................................................'

Architekt/Bauherr: '....................................................'

Vorbemerkungen:

Die Verarbeitung erfolgt mit Produkten
der Firma Triflex GmbH & Co. KG,
Minden.

Bei dem ausgeschriebenen System
Triflex ProDrain handelt es sich um eine
Sonderlösung. Den Abschluss des
Systemaufbaus bildet das Triflex BTS-P
 Balkon Abdichtungssystem.

Die Einhaltung aller gültigen Richtlinien
wird für die jeweils empfohlenen
Systemaufbauten mit Triflex-Produkten
berücksichtigt bzw. vorausgesetzt.

Die Abdichtungen innerhalb des
Systemaufbaus mit Triflex ProDetail
(Anschlüsse, Details) sowie Triflex
ProTerra (Fläche) sind durch europäisch
technische Bewertungen (ETA),
ausgestellt durch das Deutsche Institut
für Bautechnik (DIBt), abgesichert und
erfüllen die Anforderungen der
Bauproduktenverordnung der EU
(CE-Kennzeichnung) nach ETAG Nr. 005
in der jeweils höchsten
Nutzungskategorie.
Allgemeine bauaufsichtliche
Prüfzeugnisse (PG-FLK) weisen die
Verwendbarkeit der Abdichtungen
innerhalb des Systemaufbaus als
Bauwerksabdichtung auf bis zu 90°
geneigten Flächen gemäß MVV TB C
3.28 nach.
Die Verwendung des Systems als schwer
entflammbare Variante S1 wird ebenfalls
durch einen Klassifizierungsbericht
nachgewiesen.
Die mechanische Belastbarkeit (ETAG
005 TR-006), die
Rissüberbrückungsfähigkeit (ETAG 005
TR-013), das positive
Austrocknungsverhalten und die
Funktionalität des Systems auf feuchten
Untergründen werden über einen
Prüfbericht nachgewiesen.

Der Auftragnehmer hat vor
Auftragserteilung nachzuweisen, dass er
für die Verarbeitung von
Triflex-Produkten geschult wurde.
Andernfalls ist die Einweisung durch
einen Schulungsmeister am Objekt
sicherzustellen.

Die in der Ausarbeitung enthaltenen
Massen sind auf der Baustelle zu
überprüfen.

Die Abrechnung erfolgt nach
gemeinsamem Aufmaß des
Auftragnehmers mit dem Auftraggeber.

Die Arbeiten sind so auszuführen, dass
bei Arbeitsunterbrechung ein Eindringen
von Niederschlagswasser in den
Systemaufbau verhindert wird.

Für die Schuttbeseitigung sind die
Abfuhr- und Deponiekosten in die
Einzelpreise einzukalkulieren bzw.
gesondert auszuweisen.

Bedenken gegen die Vorleistungen
anderer Unternehmer sind dem
Auftraggeber unverzüglich, möglichst
schon vor Beginn der Arbeiten, schriftlich
mitzuteilen.

Dem Bieter wird empfohlen, vor
Angebotsabgabe das Objekt zu
besichtigen.

Falls bei den Ausführungsarbeiten
Änderungen oder Sonderarbeiten
erforderlich werden, die nicht erfasst
sind, sind diese im einzelnen vor
Ausführung anzuzeigen und
anschließend gesondert zu verrechnen.

Die Arbeiten verstehen sich, wenn nicht
ausdrücklich anders beschrieben, als fix
und fertige Leistung, einschließlich
Lieferung aller erforderlichen Materialien
und Nebenleistungen.

Als Vertragsbestandteile gelten:
Leistungsverzeichnis
Systembeschreibung und
Produktinformationen des Herstellers
DIN 18202  Toleranzen im Hochbau
DIN 18531  Abdichtung von
Dächern, Balkonen, Loggien und
Laubengängen
Regeln für Abdichtungen
(Flachdachrichtlinie)
Zentralverband des Deutschen
Dachdeckerhandwerks
(für das Abdichtungssystem Triflex
BTS-P)
Baupolizeiliche Bestimmungen
Unfallverhütungsvorschriften
VOB Teil B
in den jeweils zum Zeitpunkt des
Vertragsabschlusses gültigen
Fassungen.

Der Systemaufbau ist vom sachkundigen
Planer nach objektspezifischen
Anforderungen anzupassen. Detaillierte
Ausschreibungstexte sind vom Planer
eigenverantwortlich zu erstellen. Mit der
Übermittlung dieses
Leistungsverzeichnis-Entwurfs ist keine
konkrete Projektberatung verbunden. Die
Textausarbeitung ist eine unverbindliche
Serviceleistung von Triflex.
Rechtsansprüche aus dieser Leistung
sind ausgeschlossen.

System- und Produkteigenschaften
(Triflex ProDrain + Triflex BTS-P):
Vollflächig vliesarmiertes
Abdichtungssystem auf
Polymethylmethacrylatharzbasis
(PMMA) auf Entkopplungebene
Entlüftend
Auf durchfeuchteten Untergründen
einsetzbar
Mechanisch belastbar
Selbsttragend
Hohe Steifigkeit
Sanierungsfreundlich
Statisch geringe Aufbauhöhe von ca.
1 cm
Hohe Festigkeit
Geringes Flächengewicht
Hydrolysebeständig
Nahtlos
Kalt applizierbar
Schnell reaktiv
Lösemittelfrei
Dampfdicht
Wurzel- und rhizomfest nach
FLL-Verfahren
Verarbeitungsbedingungengemäß
System- und Produktbeschreibungen
des Herstellers (z. B.
Anwendungstemperatur mind. 0 °C,
Untergrundfeuchtigkeit max. 6
Gew.-%, Oberflächentemperatur
mind. 3 °C über dem Taupunkt)
Dynamisch rissüberbrückend
Rissüberbrückend bis 3,0 mm in
Anlehnung an PG-FLK
Witterungsbeständig (UV, IR usw.)
Chemisch beständig
Brandverhalten nach EN 13501-5:
Klasse BROOF(t1), BROOF(t2), BROOF(t3),
BROOF(t4)
Brandverhalten nach EN 13501-1:
Klasse E
Europäische technische Bewertung
mit CE-Kennzeichnung in den jeweils
höchsten Nutzungskategorien (W3,
M und S, P1 bis P4, S1 bis S4, TL4,
TH4)
Triflex ProDrain + Triflex BTS-P
Variante S1 ist schwer entflammbar
(B1 nach DIN 4102 sowie Klasse
Bfl-s1 nach DIN EN 13501-1)

Stand: 07/2024

*Hinweis: Das System Triflex Pro Drain*
Das System Triflex ProDrain ist eine
Entkopplungsschicht für
feuchte Untergründe. Das System besteht aus einer
Entkopplungsmatte sowie einer Lastverteilschicht.
Anschließend
wird die Abdichtung nach DIN 18531 zur Abdichtung von
Dachterrassen, Balkonen, Loggien und Laubengängen
aufgebracht. Das Abdichtungssystem auf PMMA-Harzbasis
besteht nach der Entkopplungs- und Lastverteilschicht
aus einer
vliesarmierten Detail- und Flächenabdichtung sowie
einer
Nutzschicht und unterschiedlichen Oberflächenvarianten
mit
Rutschhemmungen von R 9 bis R 12.

System- und Produkteigenschaften (Triflex ProDrain +
Triflex
BTS-P):
Vollflächig vliesarmiertes Abdichtungssystem auf
Polymethylmethacrylatharzbasis (PMMA) auf
Entkopplungebene
Entlüftend
Auf durchfeuchteten Untergründen einsetzbar
Mechanisch belastbar
Selbsttragend
Hohe Steifigkeit
Sanierungsfreundlich
Statisch geringe Aufbauhöhe von ca. 1 cm
Hohe Festigkeit
Geringes Flächengewicht
Hydrolysebeständig
Nahtlos
Kalt applizierbar
Schnell reaktiv
Lösemittelfrei
Dampfdicht
Wurzel- und rhizomfest nach FLL-Verfahren
Verarbeitungsbedingungen gemäß System- und
Produktbeschreibungen des Herstellers (z. B.
Anwendungstemperatur mind. 0 °C, Untergrundfeuchtigkeit
max. 6 Gew.-%, Oberflächentemperatur mind. 3 °C über
dem Taupunkt)
Dynamisch rissüberbrückend
Rissüberbrückend bis 3,0 mm in Anlehnung an PG-FLK
Witterungsbeständig (UV, IR usw.)
Chemisch beständig
Brandverhalten nach EN 13501-5: Klasse BROOF(t1),
BROOF(t2), BROOF(t3), BROOF(t4)
Brandverhalten nach EN 13501-1: Klasse E
Europäische technische Bewertung mit CE-Kennzeichnung
in den jeweils höchsten Nutzungskategorien (W3, M und
S,
P1 bis P4, S1 bis S4, TL4, TH4)
Triflex ProDrain + Triflex BTS-P Variante S1 ist schwer
entflammbar (B1 nach DIN 4102 sowie Klasse Cfl-s1 nach
DIN EN 13501-1)

*Hinweis: Das System Triflex ProDrain ist eine*
Das System Triflex ProDrain ist eine
Entkopplungsschicht für
feuchte Untergründe. Das System besteht aus einer
Entkopplungsmatte sowie einer Lastverteilschicht.
Anschließend
wird die Abdichtung nach DIN 18531 zur Abdichtung von
Dachterrassen, Balkonen, Loggien und Laubengängen
aufgebracht. Das Abdichtungssystem auf PMMA-Harzbasis
besteht nach der Entkopplungs- und Lastverteilschicht
aus einer
vliesarmierten Detail- und Flächenabdichtung sowie
einer
Nutzschicht und unterschiedlichen Oberflächenvarianten
mit
Rutschhemmungen von R 9 bis R 12.

System- und Produkteigenschaften (Triflex ProDrain +
Triflex
BTS-P):
Vollflächig vliesarmiertes Abdichtungssystem auf
Polymethylmethacrylatharzbasis (PMMA) auf
Entkopplungebene
Entlüftend
Auf durchfeuchteten Untergründen einsetzbar
Mechanisch belastbar
Selbsttragend
Hohe Steifigkeit
Sanierungsfreundlich
Statisch geringe Aufbauhöhe von ca. 1 cm
Hohe Festigkeit
Geringes Flächengewicht
Hydrolysebeständig
Nahtlos
Kalt applizierbar
Schnell reaktiv
Lösemittelfrei
Dampfdicht
Wurzel- und rhizomfest nach FLL-Verfahren
Verarbeitungsbedingungen gemäß System- und
Produktbeschreibungen des Herstellers (z. B.
Anwendungstemperatur mind. 0 °C, Untergrundfeuchtigkeit
max. 6 Gew.-%, Oberflächentemperatur mind. 3 °C über
dem Taupunkt)
Dynamisch rissüberbrückend
Rissüberbrückend bis 3,0 mm in Anlehnung an PG-FLK
Witterungsbeständig (UV, IR usw.)
Chemisch beständig
Brandverhalten nach EN 13501-5: Klasse BROOF(t1),
BROOF(t2), BROOF(t3), BROOF(t4)
Brandverhalten nach EN 13501-1: Klasse E
Europäische technische Bewertung mit CE-Kennzeichnung
in den jeweils höchsten Nutzungskategorien (W3, M und
S,
P1 bis P4, S1 bis S4, TL4, TH4)
Triflex ProDrain + Triflex BTS-P Variante S1 ist schwer
entflammbar (B1 nach DIN 4102 sowie Klasse Cfl-s1 nach
DIN EN 13501-1)

**1.9.10 Baustelleneinrichtung**
*** Pauschalposition
Baustelle einrichten und nach Abschluss der Arbeiten
räumen.
Vorhalten von Maschinen, Geräten, Werkzeugen und
sonstigen
Betriebsmitteln, die zur Durchführung der Arbeiten
erforderlich
sind.
Die Baustelle wird besenrein hinterlassen.
Menge: 1,000 psch

*Hinweis: Objekt- und Untergrunduntersuchung*

**1.9.20 Hohllagen**
*** Pauschalposition
Vorhandene Oberflächen durch Abklopfen mit einem Hammer
auf Hohllagen untersuchen und entsprechende Stellen
markieren.
Menge: 1,000 psch

**1.9.30 Ebenheit und Gefälle**
*** Pauschalposition
Prüfung des vorhandenen Untergrundes auf Ebenheit und
Gefälle.
Menge: 1,000 psch

*Hinweis: Untergrundvorbehandlung*

**1.9.40 Entfernen der Sockelfliesen**
Entfernen der Sockelfliesen, um einen tragfähigen
Untergrund
zu erhalten inkl. Abtransport und ordnungsgemäßer
Entsorgung
von anfallendem Bauschutt. Fehlstellen und Ausbrüche
mittels
schnellhärtender mineralischer Egalisierung
ausgleichen.
Höhe Sockelfliese: '....................................................' cm
Menge: 104,000 m

**1.9.50 Freilegen der Stirnkante**
Hochstehende Fliesen und lose Bestandteile vollständig
entfernen und mit einem geeigneten
Instandsetzungsmörtel
wiederherstellen. Inkl. Untergrundvorbereitung und Verwendung
einer systemzugehörigen Grundierung.

Angebotenes Produkt: '....................................................'

Breite Fliese bzw. Abbruch: '....................................................' cm

Tiefe des Ausbruchs i.M.: '....................................................' cm
Menge: 60,000 m

**1.9.60 Entfernen loser Beläge**
*** Bedarfsposition ohne GB
Entfernen von losen Belägen, um einen tragfähigen
Untergrund zu erhalten inkl. Abtransport und ordnungsgemäßer
Entsorgung
von anfallendem Bauschutt. Fehlstellen und Ausbrüche
mittels
schnellhärtender mineralischer Egalisierung
ausgleichen.
Menge: 10,000 m²

**1.9.70 Instandsetzung entfernter Beläge**
*** Bedarfsposition ohne GB
Verschließen der offenen Stellen mit einem geeigneten
Instandsetzungmörtel inkl. aller dazu notwendigen
Maßnahmen zur Untergrundvorbereitung und der Verwendung einer
systemabgestimmten Grundierung.

Angebotenes Produkt: '....................................................'
Menge: 100,000 m²

**1.9.80 Schleifen**
Fliesenbeläge durch Schleifen mit geeignetem
Schleifgerät inkl. Reinigung, Aufnahme, Abtransport und ordnungsgemäßer
Entsorgung von anfallendem Bauschutt vorbereiten.
Menge: 132,000 m²

**1.9.90 Untergrundvorbereitung Metallstützen**
Untergrundvorbereitung der Metallstützen nach Wahl des
AN.
Ziel ist die Erzielung eines tragfähigen Untergrundes
zur Wiederherstellung des Korrosionsschutzes.
Durchmesser Stütze: '....................................................' cm

Höhe Stütze: '....................................................' cm
Menge: 12,000 St

*Hinweis: Triflex Entkopplung und Lastverteilung*

**1.9.100 Triflex Grundierung für Kleber**
Grundieren mit Triflex ProDrain Primer.
Verbrauch: mind. 0,15 kg/m²
Ausführung nach den technischen Richtlinien des
Materialherstellers. Die Haftung zum Untergrund ist
immer objektbezogen zu prüfen.
Menge: 132,000 m²

**1.9.110 Triflex Entkopplungsbahn**
Kleber Triflex ProDrain Fix+ vollflächig mit einer
Glättkelle dünnvorlegen und frisch-in-frisch in einer zweiten Lagemit einerZahnkelle auftragen.
Die zugeschnittene Triflex Entkopplungsbahn DC-Mat
einlegenund andrücken.
Verbrauch Triflex ProDrain Fix+: mind. 4,50 kg/m²
Ausführung nach den technischen Richtlinien des
Materialherstellers.
Menge: 132,000 m²

**1.9.120 Triflex Lastverteilung**
Erstellen der Lastverteilschicht mit Triflex Cryl
Primer 276 in zwei Lagen.
Verbrauch: mind. 1,10 kg/m²
Ausführung nach den technischen Richtlinien des
Materialherstellers.
Menge: 132,000 m²

**1.9.130 Entlüftung über Stirnkante**
Montage und Einkleben des Triflex Balkon
Abschlussprofils oder eines Traufblechs mit Triflex Cryl Spachtel. Verbrauch Triflex Cryl Spachtel: ca. 1,40 kg/m² pro mm Schichtdicke
Abdichten des Übergang zwischen Lastverteilschicht und
Traufblech mit Triflex ProDetail inkl. Triflex
Spezialvlies.
Verbrauch Triflex ProDetail: mind. 3,00 kg/m²
Ausführung nach den technischen Richtlinien des
Materialherstellers erstellen.
Menge: 60,000 m

*Hinweis: Triflex Grundierung*

**1.9.140 Grundierung Wandanschlüsse**
Grundieren mit Triflex Cryl Primer 276.
Verbrauch: mind. 0,40 kg/m²
Ausführung nach den technischen Richtlinien des
Materialherstellers. Die Haftung zum Untergrund ist
immer objektbezogen zu prüfen.
Anschlusshöhe: '....................................................' cm
Menge: 12,000 m

**1.9.150 Grundierung Wärmedämm-Verbundsystem**
*** Bedarfsposition ohne GB
Grundieren mit Triflex Pox R 100 inkl. Absandung im
Überschuss mit Quarzsand, Körnung 0,2-0,6 mm. Entfernen
des Überschusses nach Aushärtung.
Anschlusshöhe: '....................................................' cm

Verbrauch Triflex Pox R 100: mind. 0,30 kg/m²
Verbrauch Quarzsand 0,2-0,6 mm: mind. 2,00 kg/m²
Ausführung nach den technischen Richtlinien des
Materialherstellers. Die Haftung zum Untergrund ist
immer objektbezogen zu prüfen.
Anschlusshöhe: '....................................................' cm
Menge: 90,000 m

**1.9.160 Grundierung Metall**
*** Bedarfsposition ohne GB
Grundieren mit Triflex Metal Primer inkl. vorheriger
Reinigung
der Fläche mit Triflex Reiniger.
Verbrauch Triflex Reiniger: mind. 0,20 l/m²
Verbrauch Triflex Metal Primer: ca. 0,15 l/m²
Ausführung nach den technischen Richtlinien des
Materialherstellers. Die Haftung zum Untergrund ist
immer objektbezogen zu prüfen.
Menge: 0,000 m²

*Hinweis: Triflex Detailabdichtung*

*Hinweis: Herstellung von Detailabdichtungen mit Triflex*
Herstellung von Detailabdichtungen mit Triflex
ProDetail inkl.
Triflex Spezialvlies. Das Abdichtungssystem Triflex
ProDetail
besitzt eine ETA-Bewertung (ETA Nr. 06/0269) mit
CE-Kennzeichnung in den jeweils höchsten
Nutzungskategorien
W3, M und S, P1 bis P4, S1 bis S4, TL4, TH4, BROOF(t1),
BROOF(t2), BROOF(t3), BROOF(t4).
Brandverhalten: Klasse E nach DIN EN 13501-1
Triflex ProDetail entspricht der DIN 18531 und der
Fachregel
für Abdichtungen des ZVDH (Flachdachrichtlinie)
Besitzt ein allgemeines bauaufsichtliches Prüfzeugnis
(abP)
nach PG-FLK gemäß VV TB, lfd. Nr. C 3.28
Nachweis der Wurzelfestigkeit nach FLL-Verfahren und
Widerstand gegenüber Hagelschlag nach DIN EN 13583 für
harte und flexible Untergründe
Statische Rissüberbrückung: 3 mm nach DIN EN 1062-7
Dynamische Rissberbrückung: 1 mm auf Grundlage der
Prüfungen zur ETA-Bewertung

**1.9.170 Wandanschluss Tragschale**
Abdichten des Wandanschlusses mit Triflex ProDetail
inkl. Triflex Spezialvlies.
Verbrauch Triflex ProDetail: mind. 3,00 kg/m²
Ausführung nach den technischen Richtlinien des
Materialherstellers.
Anschlusshöhe: '....................................................' cm
Menge: 14,000 m

**1.9.180 Verkralllage WDVS**
Für einen besseren Haftverbund zwischen der
Triflex-Abdichtung und dem späteren
Wärmedämmverbundsystem.
Erstellung einer Nutzschicht auf der Abdichtung nach
Pos.
"Wandanschluss Tragschale" mit Triflex ProDetail inkl.
Absandung im Überschuss mit Quarzsand, Körnung 0,7-1,2
mm. Entfernen des Überschusses nach Aushärtung.
Triflex ProDetail, Verbrauch mind. 1,00 kg/m².
Quarzsand 0,7-1,2 mm, Verbrauch mind. 7,00 kg/m² im
Überschuss.
Ausführung nach den technischen Richtlinien des
Materialherstellers.
Anschlusshöhe: '....................................................' cm
Menge: 90,000 m

**1.9.190 Wandanschluss WDVS**
*** Bedarfsposition ohne GB
Abdichten des Wandanschlusses mit Triflex ProDetail
inkl. Triflex Spezialvlies.
Verbrauch Triflex ProDetail: mind. 3,00 kg/m²
Ausführung nach den technischen Richtlinien des
Materialherstellers.
Anschlusshöhe: '....................................................' cm
Menge: 90,000 m

**1.9.200 Türschwelle**
Abdichten der Türschwelle mit Triflex ProDetail inkl.
Triflex Spezialvlies.
Verbrauch Triflex ProDetail: mind. 3,00 kg/m²
Ausführung nach den technischen Richtlinien des
Materialherstellers.
Abmessung Türschwelle: '....................................................' cm Tiefe
Menge: 15,000 m

**1.9.210 Ablauf**
Abdichten des Entwässerungsablaufs mit Triflex
ProDetail inkl.
Triflex Spezialvlies.
Verbrauch Triflex ProDetail: mind. 3,00 kg/m²
Ausführung nach den technischen Richtlinien des
Materialherstellers.
Durchmesser Ablauf: '....................................................' cm
Menge: 12,000 St

**1.9.220 Stützenanschluss**
Abdichten des Stützenanschlusses mit Triflex ProDetail
inkl.Triflex Spezialvlies.
Verbrauch Triflex ProDetail: mind. 3,00 kg/m²
Ausführung nach den technischen Richtlinien des
Materialherstellers.
Durchmesser Stütze: '....................................................' cm

Anschlusshöhe Stütze: '....................................................' cm
Menge: 12,000 St

**1.9.230 Stirnkante mit Traufblech**
Abdichten der Stirnkante mit Triflex ProDetail inkl.
Triflex
Spezialvlies.
Verbrauch Triflex ProDetail: mind. 3,00 kg/m²
Ausführung nach den technischen Richtlinien des
Materialherstellers.
Menge: 60,000 m

**1.9.240 Arbeitsfuge Fläche**
*** Bedarfsposition ohne GB
Abdichten der Arbeitsfuge mit Triflex ProDetail inkl.
Triflex Spezialvlies.
Verbrauch Triflex ProDetail: mind. 0,60 kg/m
Ausführung nach den technischen Richtlinien des
Materialherstellers.
Menge: 15,000 m

*Hinweis: Herstellung von Flächenabdichtungen mit Triflex*
Herstellung von Flächenabdichtungen mit Triflex
ProTerra inkl.
Triflex Spezialvlies. Das Abdichtungssystem Triflex
ProTerra
besitzt eine ETA-Bewertung (ETA Nr. 04/0019) mit
CE-Kennzeichnung in den jeweils höchsten
Nutzungskategorien
W3, M und S, P1 bis P4, S1 bis S4, TL4, TH4, BROOF(t1),
BROOF(t2), BROOF(t3), BROOF(t4).
Brandverhalten: Klasse E nach DIN EN 13501-1
Triflex ProTerra entspricht der DIN 18531 und der
Fachregel
für Abdichtungen des ZVDH (Flachdachrichtlinie)
Besitzt ein allgemeines bauaufsichtliches Prüfzeugnis
(abP)
nach PG-FLK gemäß VV TB, lfd. Nr. C 3.28
Nachweis der Wurzelfestigkeit nach FLL-Verfahren und
Widerstand gegenüber Hagelschlag nach DIN EN 13583 für
harte und flexible Untergründe
Statische Rissüberbrückung: 3 mm nach DIN EN 1062-7
Dynamische Rissberbrückung: 1 mm auf Grundlage der
Prüfungen zur ETA-Bewertung

**1.9.250 Flächenabdichtung**
Abdichten der Fläche mit Triflex ProTerra inkl. Triflex
Spezialvlies.
Verbrauch Triflex ProDetail: mind. 3,00 kg/m²
Ausführung nach den technischen Richtlinien des
Materialherstellers.
(Siehe Triflex Systemzeichnung ProDrain-2901)

System- und Produkteigenschaften (Triflex ProDrain +
Triflex BTS-P): Vollflächig vliesarmiertes Abdichtungssystem auf
Polymethylmethacrylatharzbasis (PMMA) auf
Entkopplungebene
Entlüftend
Auf durchfeuchteten Untergründen einsetzbar
Mechanisch belastbar
Selbsttragend
Hohe Steifigkeit
Sanierungsfreundlich
Statisch geringe Aufbauhöhe von ca. 1 cm
Hohe Festigkeit
Geringes Flächengewicht
Hydrolysebeständig, Nahtlos, Kalt applizierbar
Schnell reaktiv, Lösemittelfrei
Dampfdicht
Wurzel- und rhizomfest nach FLL-Verfahren
Verarbeitungsbedingungen gemäß System- und
Produktbeschreibungen des Herstellers (z. B.
Anwendungstemperatur mind. 0 °C, Untergrundfeuchtigkeit
max. 6 Gew.-%, Oberflächentemperatur mind. 3 °C über
dem Taupunkt)
Dynamisch rissüberbrückend
Rissüberbrückend bis 3,0 mm in Anlehnung an PG-FLK
Witterungsbeständig (UV, IR usw.)
Chemisch beständig
Brandverhalten nach EN 13501-5: Klasse BROOF(t1),
BROOF(t2), BROOF(t3), BROOF(t4)
Brandverhalten nach EN 13501-1: Klasse E
Europäische technische Bewertung mit CE-Kennzeichnung
in den jeweils höchsten Nutzungskategorien (W3, M und
S,
P1 bis P4, S1 bis S4, TL4, TH4)
Triflex ProDrain + Triflex BTS-P Variante S1 ist schwer
entflammbar (B1 nach DIN 4102 sowie Klasse Bfl-s1 nach
DIN EN 13501-1)
Menge: 132,000 m²

**1.9.260 Nutzschicht**
Beschichten der Fläche mit Triflex ProFloor.
Verbrauch: mind. 4,00 kg/m²
Ausführung nach den technischen Richtlinien des
Materialherstellers.
Menge: 132,000 m²

**1.9.270 Nutzschicht S1**
*** Bedarfsposition ohne GB
Beschichten der Fläche mit Triflex ProFloor S1.
Verbrauch: mind. 4,00 kg/m²
Ausführung nach den technischen Richtlinien des
Materialherstellers.
Menge: 1,000 m²

*Hinweis: Triflex Versiegelung*

**1.9.280 Oberfläche "Micro Chips"**
Versiegelung der Fläche und Details mit Triflex Cryl
Finish 205,
Oberfläche mit Triflex Micro Chips Einstreuung.
Farbton: '....................................................' nach Wahl des Auftraggebers.

Verbrauch Triflex Cryl Finish 205: mind. 0,50 kg/m²
Verbrauch Triflex Micro Chips: mind. 0,05 kg/m²
Ausführung nach den technischen Richtlinien des
Materialherstellers.
Menge: 132,000 m²

**1.9.290 Oberfläche "Micro Chips" S1**
*** Bedarfsposition ohne GB
Versiegelung der Fläche und Details mit Triflex Cryl
Finish S1,
Oberfläche mit Triflex Micro Chips Einstreuung.
Farbton: '....................................................' nach Wahl des Auftraggebers.

Verbrauch Triflex Cryl Finish S1: mind. 0,50 kg/m²
Verbrauch Triflex Micro Chips: mind. 0,05 kg/m²
Ausführung nach den technischen Richtlinien des
Materialherstellers.
Menge: 1,000 m²

**1.9.300 Oberfläche "Micro Chips, Einstreuung fein"**
*** Bedarfsposition ohne GB
Versiegelung der Fläche und Details mit Triflex Cryl
Finish 205
mit Quarzsand Einstreuung, Körnung 0,2-0,6 mm.
Farbton: '....................................................' nach Wahl des Auftraggebers.

Verbrauch Triflex Cryl Finish 205: mind. 0,50 kg/m²
Verbrauch Quarzsand 0,2-0,6 mm: mind. 3,00 kg/m²
Zweite Versiegelung mit Triflex Cryl Finish 205,
Oberfläche mit
Triflex Micro Chips Einstreuung.
Verbrauch Triflex Cryl Finish 205: mind. 0,70 kg/m²
Verbrauch Triflex Micro Chips: mind. 0,05 kg/m²
Ausführung nach den technischen Richtlinien des
Materialherstellers.
Menge: 1,000 m²

**1.9.310 Oberfläche "Micro Chips, Einstreuung, fein" S1**
*** Bedarfsposition ohne GB
Versiegelung der Fläche und Details mit Triflex Cryl
Finish S1
mit Quarzsand Einstreuung, Körnung 0,2-0,6 mm.
Farbton: '....................................................' nach Wahl des Auftraggebers.

Verbrauch Triflex Cryl Finish S1: mind. 0,50 kg/m²
Verbrauch Quarzsand 0,2-0,6 mm: mind. 3,00 kg/m²
Zweite Versiegelung mit Triflex Cryl Finish S1,
Oberfläche mit
Triflex Micro Chips Einstreuung.
Verbrauch Triflex Cryl Finish S1: mind. 0,70 kg/m²
Verbrauch Triflex Micro Chips: mind. 0,05 kg/m²
Ausführung nach den technischen Richtlinien des
Materialherstellers.
Menge: 1,000 m²

*Hinweis: Stück und Nachweispositionen - Auf Anweisung der BL*

**1.9.320 Stundenlohnarbeit eines Vorarbeiters**
Stundenlohnarbeit eines Vorarbeiters für nicht
aufgeführte
Arbeiten, jedoch zum Nachweis und nur auf Anordnung der
Bauleitung oder Bauherrn.
Menge: 10,000 h

**1.9.330 Stundenlohnarbeit eines Facharbeiters**
Stundenlohnarbeit eines Facharbeiters für nicht
aufgeführte
Arbeiten, jedoch zum Nachweis und nur auf Anordnung der
Bauleitung oder Bauherrn.
Menge: 10,000 h

**1.9.340 Stundenlohnarbeit eines Helfers**
Stundenlohnarbeit eines Helfers für nicht aufgeführte
Arbeiten,
jedoch zum Nachweis und nur auf Anordnung der
Bauleitung
oder Bauherrn.
Menge: 10,000 h

**1.9.350 Materialverbrauch auf Nachweis**
*** Bedarfsposition ohne GB
Materialverbrauch für unvorhersehbare, aber für die
Durchführung der Leistung notwendigen zusätzlichen
Arbeiten,
die nicht im Leistungsverzeichnis erfasst sind.
Die Abrechnung erfolgt nach Aufwand auf Einzelnachweis.
Menge: 1,000 kg

*Hinweis*

#### Abschnitt 1.10 Stundenlohnarbeiten

*Hinweis: Hinweis*
Stoffe oder Bauteile, Bauhilfs- und Betriebsstoffe usw. werden zum Nachweis, nach den z.Zt. der Lieferung
gültigen Material-Tagespreisen,
vergütet.

Die Arbeitsberichte sind der Bauleitung innerhalb von 2 Werktagen zur
Anerkennung vorzulegen.

**1.10.10 Maler - Geselle**
Menge: 40,000 Std
